# Gemeinde Arnbruck_Geigermühle
Angebotsaufforderung (GAEB DA XML 3.3, DA83)
Projekt: 23_097
Währung: EUR
Vergabeart: Öffentliche Ausschreibung
Eröffnung: 11.06.2026 13:30:00
Ende der Zuschlagsfrist: 11.07.2026
Abgabeort: online über Vergabeplattform oder; Gemeinde Arnbruck; Gemein
Erstellt mit: GXML Toolbox V3.3 R20220330, ORCA AVA 26.0.8 26.00.08, 07.05.2026

## 1.) Baubeschreibung
Baubeschreibung:

Bauherr:
Gemeinde Arnbruck
vertreten durch 1. Bürgermeisterin Frau Leitermann
Gemeindezentrum 1
93471 Arnbruck

Bauort:
Wittelsbacher Straße 1
93471 Arnbruck

Flur Nr. 61, 93, 97/1 und 121
Gemarkung Arnbruck

Der Bauherr, hier die Gemeinde Arnbruck, beabsichtigt in der Gemeinde Arnbruck, Wittelsbacher Straße 1 die Umnutzung der ehemaligen Geigermühle zu einem Bürgerhaus mit Mühlenmuseum durchzuführen.

Die bestehende Geigermühle ist das zentrale Gebäude am Ortsplatz und steht seit längerer Zeit leer. Im Zuge der Sanierung sollen das Rathaus, Vereinsräume sowie ein Mehrzweckraum eingebaut werden. Die bestehende, historische Mühle wird zu einem Mühlenmuseum ausgebaut.
An der Südwestseite des Gebäudes wird die ehemalige Säge durch einen Anbau für eine offene Bühne mit Lagerraum ersetzt.

 In unmittelbarer Nachbarschaft befinden sich nördlich, direkt an das Gebäude angebaut ein Wohnhaus mit Restaurant. Östlich grenzt die öffentliche Straße, Wittelsbacher Straße an, südlich die Vitusgasse und in westlicher Richtung der Arnbrucker Bach und die Graf-Arno-Straße.

Grundsätzlich werden bei der Generalsanierung folgende Punkte betrachtet und ausgeführt:

- Abbruch von nicht mehr benötigten Strukturen
- Erneuerung der Geschoßdecken, des Daches und teilweise der Außenwände
- Anbau in horizontaler und vertikaler Sicht
- Einbau von technischen Systemen wie Elektrik, Heizung, Lüftung
- Einbau neuer Fenster, Türen und Tore.
- Verbesserung der Statik, Wärmedämmung und Dichtigkeit der Gebäudehülle.

Das Gebäude grenzt an eine öffentlich zugängliche Fläche.
Entsprechende Sicherheitsvorkehrungen sind zu treffen.

Das unmittelbare Umfeld des Gebäudes kann nur sehr eingeschränkt als Lagerplatz bzw. Parkplatz genutzt werden.
Die Baustelleneinrichtung ist sehr beengt auf dem Grundstück bzw. der öffentlichen Fläche einzurichten in Abstimmung mit der Bauleitung.

Parkmöglichkeiten und Lagerplätze außerhalb des Baugeländes stehen nur begrenzt auf den direkt angrenzenden Parkplätzen zur Verfügung und sind vor der Ausführung mit der Gemeinde Arnbruck abzustimmen.

Parkflächen und Zufahrt der sich in der Nähe befindlichen Arztpraxis müssen stets freigehalten werden. Ein Ausrücken des Notarztes muss durchgehend und behinderungsfrei gewährleistet werden.

Evtl. erhobene notwendige Benutzungsgebühren und Anträge an die Gemeinde sind eigenverantwortlich zu stellen.

Vor Kalkulation wird ausdrücklich ein Ortstermin zur Besichtigung der ötrlichen Gegebenheiten gewünscht. Ein entsprechender Termin ist individuell mit der Bauleitung zu vereinbaren.
Nachforderungen, die sich aus Unkenntnis der Platzsituation, Zufahrtsmöglichkeiten, Einschränkungen durch freizuhaltende Straßen und Plätze und der dadurch auftretenden Schwierigkeiten ergeben, werden nicht anerkannt.

Hinweis Kameraüberwachung:
Zu Dokumentationszwecken und zur Baustellenüberwachung ist eine Kamera installiert.
Von dieser Kamera werden in regelmäßigen Abständen Fotos der Baustelle mit dem direkten Baustellenumfeld aufgenommen.
Nach einem Zeitraum von 72 Stunden werden zur Wahrung des Datenschutzes eventuell aufgenommene Gesichter verpixelt. Die Aufnahmen insgesamt werden über die gesamte Bauzeit gesammelt und am Ende als Zeitrafferaufnahme aufbereitet.

Der Bieter erklärt sich mit untenstehender Unterschrift damit Einverstanden.
Das Einholen der jeweiligen Einverständnis der Angestellten und, falls beauftragt, der Nachunternehmer obliegt dem Auftragnehmer. Diese sind dem Bauherrn auf Verlangen vorzulegen und werden nicht gesondert vergütet.

Zur Kenntnis genommen und Einverstanden:

.................................., den ...............................
Ort  Datum

..........................................................................
Unterschrift Bieter

## 2.) Angaben zur Baustelle
0.1 Angaben zur Baustelle

0.1.1  Lage der Baustelle, Umgebungsbedingungen, Zufahrtsmöglichkeiten und Beschaffenheit der Zufahrt sowie etwaige Einschränkungen bei ihrer Benutzung:

Die Baustelle befindet sich in der Ortsmitte in Arnbruck, Wittelsbacher Straße 1
In unmittelbarer Nachbarschaft befinden sich nördlich, direkt an das Gebäude angebaut ein Wohnhaus mit Restaurant. Östlich grenzt die öffentliche Straße, Wittelsbacher Straße an, südlich die Vitusgasse und in westlicher Richtung der Arnbrucker Bach und die Graf Arno Straße.
In unmittelbarer Nähe befindet sich außerdem eine Arztpraxis, deren Zufahrt und Stellplätze während der Bauzeit nicht blockiert bzw. versperrt werden dürfen. (Notarzt-Einsätze !)

0.1.2  Besondere Belastungen aus Immissionen sowie besondere klimatische oder betriebliche Bedingungen:

Klimatische Bedingungen, Erschwernisse:
Aufgeführte Angaben zum Bauablauf geben eine Übersicht zur Ausführung der ausgeschriebenen Leistungen nach Jahreszeit und etwaig zu erwartenden Erschwernissen aufgrund von Witterungsverhältnissen zur Berücksichtigung bei der Kalkulation der Leistungen und der vorzusehenden Baustelleneinrichtung des AN. Der AG hat diesbezüglich keine eigenen Maßnahmen vorgesehen.
Die klimatischen Bedingungen im Ausführungszeitraum (siehe auch/vergleiche auch) Formblatt 214.H sind zu beachten, Erschwernisse sind ggf. dem Titel "Baustelleneinrichtung" zu entnehmen.

Erschütterungsintensive bzw. lärmintensive Arbeiten sind immer erst nach schriftlicher Bestätigung durch die BL möglich. Unterbrechungen durch Forderungen Dritter (besonders Lärmbelästigung, Geruchsbelästigung) auf Anweisung der BL oder des AG direkt sind möglich und ihnen ist Folge zu leisten. Die gem. Vertrag vereinbarten Ruhezeiten sind zu beachten und zwingend einzuhalten. Abweichungen hiervon können nur durch den AG selbst gestattet werden.

Die Baustelle wird durchgehend per Kamera überwacht. Es werden zu Dokumentationszwecken täglich Fotos erstellt.

0.1.3  Art und Lage der baulichen Anlagen, z. B. auch Anzahl und Höhe der Geschosse:

Das Gebäude wird mit drei Geschoßen, Erd-, 1. Ober- und Dachgeschoß errichtet mit einem eingeschoßigem Anbau welcher eine Teilunterkellerung erhält.
Die Traufhöhe des Hauptgebäudes beträgt ca. 9,50 m, die Firsthöhe ca. 12,50 bzw. 11,10 m

0.1.4  Verkehrsverhältnisse auf der Baustelle, insbesondere Verkehrsbeschränkungen:
Zufahrtsmöglichkeit zur Baustelle ist durch das direkte Angrenzen der öffentlichen Straßen gegeben allerdings nur aus südlicher Richtung und wird teilweise durch den Arnbrucker Bach, sowie den umgeleiteten Bachlauf eingeschränkt. Die Straßen in nördlicher Richtung sind für LKW nicht befahrbar.
Die Zufahrt sowie die Stellplätze der benachbarten Arztpraxis sind durchgehend freizuhalten. Notarzteinsätze dürfen keinesfalls durch den Baustellenbetrieb behindert werden.

0.1.5  Für den Verkehr freizuhaltende Flächen:
Die öffentlichen Straßen müssen für den Verkehr durchgehend Nutzbar bleiben, ebenso die Grundstückszufahrten der Anlieger. Kurzzeitige Teilabsperrungen sind mit der Gemeinde abzusprechen.
Die Zufahrt der nahegelegenen Arztpraxis in der Wittelsbacher Straße 6, sowie deren Stellplätze sind durchgehend freizuhalten.

0.1.6  Art, Lage, Maße und Nutzbarkeit von Transporteinrichtungen und Transportwegen, z. B. Montageöffnungen:

Transporteinrichtungen sind nicht vorhanden.
Tansportwege bzw. Öffnungen siehe beiliegende Pläne.

0.1.7  Lage, Art, Anschlusswert und Bedingungen für das Überlassen von Anschlüssen für Wasser, Energie und Abwasser:

Anschlüsse für Wasser und Strom werden vom AG zur Verfügung gestellt.

0.1.8  Lage und Ausmaß der dem Auftragnehmer für die Ausführung seiner Leistungen zur Benutzung oder Mitbenutzung überlassenen Flächen und Räume:

Lagerflächen für Baustlleneinrichtung und Material stehen nur sehr begrenzt auf dem Baugrundstück zur Verfügung.
Materialanlieferungen müssen bei Bedarf tagesaktuell erfolgen.

0.1.9  Bodenverhältnisse, Baugrund und seine Tragfähigkeit. Ergebnisse von Bodenuntersuchungen:
Es fand bereits eine Baugrundvoruntersuchung statt.
Der Geotechnische Bericht der Baugrundvoruntersuchung, erstellt von IHM Ingenieurgesellschaft für Bauwesen und Geotechnik GmbH, Deggendorfer Straße 40, 94491 Hengersberg vom 21.01.2025

0.1.10 Hydrologische Werte von Grundwasser und Gewässern. Art, Lage, Abfluss,Abflussvermögen und Hochwasserverhältnisse von Vorflutern. Ergebnisse von Wasseranalysen:

Direkt an der Westseite des Gebäudes verläuft der Arnbrucker Bach, der für das bestehende Gebäude und auch nach der Sanierung des Gebäudes zur Energiegewinnung genutzt wird.
Ein Teil des Bachwassers wird über ein Gerinne östliche und südlich des Gebäudes geführt. Dieses Gerinne ist teilweise mit Holzbohlen abgedeckt, um ein Überfahren mit dem PKW zu ermöglichen.
Für die notwendigen Umbauarbeiten am Staubecken, sowie für die neu zu erstellenden Gerinne und Tosbecken wird der Bach während der Ausführung dieser Arbeiten über das vorhandene Ablaufrohr umgeleitet.
Bei Starkregenereignissen kann es unter Umständen zu einem Überlauf des besagten Ablaufrohres kommen und somit zeitweise Flächen um das Gebäude überschwemmen.

0.1.11 Besondere umweltrechtliche Vorschriften.

Durch die unmittelbare Nähe zum Arnbrucker Bach dürfen keine Wassergefährdenden Stoffe gelagert werden oder in das Bachbett gelangen.

0.1.12 Besondere Vorgaben für die Entsorgung, z. B. Beschränkungen für die Beseitigung von Abwasser und Abfall.

Für die Beseitigung der eigenen Abfälle aus den Arbeitsbereichen gemäß VOB/C DIN 18299 Abschnitt 4.1 ist der AN selbst verantwortlich, die Abfallbeseitigung hat arbeitstäglich zu erfolgen. Die Materialien sind zu trennen.
Einzurechnen sind Mülltonnen in ausreichender Zahl und Größe für den Bedarf des AN sowie für den täglichen Restmüll der Belegschaft.
AN, die der Aufforderung zur Reinigung nicht nachkommen, haben mit Ersatzvornahme gemäß den Regelungen unter Punkt 0.3.4 zu rechnen.
Ferner ist der AN für die Sauberhaltung der öffentlichen Zufahrtsstraßen und Wege verantwortlich. Verschmutzungen sind umgehend zu beseitigen, sofern die Verschmutzungen auf den AN zurückzuführen sind. Sonstige Entsorgungskosten sind in die Leistungspositionen einzurechnen.

Gefahrenstoffe siehe Punkt 01.1.11

0.1.13 Schutzgebiete oder Schutzzeiten im Bereich der Baustelle, z. B. wegen Forderungen des Gewässer-, Boden-, Natur-, Landschafts- oder Immissionsschutzes; vorliegende Fachgutachten oder dergleichen.

Keine Angaben

0.1.14 Art und Umfang des Schutzes von Bäumen, Pflanzenbeständen, Vegetationsflächen, Verkehrsflächen, Bauteilen, Bauwerken, Grenzsteinen und dergleichen imBereich der Baustelle.

Keine Angaben

0.1.15 Art und Umfang der Regelung und Sicherung des öffentlichen Verkehrs.

Ggf. benötigte verkehrsrechtliche Anordnungen sind eigenständig bei der zuständigen Behörde einzuholen und abzustimmen.

0.1.16 Im Bereich der Baustelle vorhandene Anlagen, insbesondere Abwasser- und Versorgungsleitungen.

Keine Angaben

0.1.17 Bekannte oder vermutete Hindernisse im Bereich der Baustelle, z. B. Leitungen,Kabel, Dräne, Kanäle, Bauwerksreste und, soweit bekannt, deren Eigentümer.

Keine Angaben

0.1.18 Bestätigung, dass die im jeweiligen Bundesland geltenden Anforderungen zu Erkundungs- und gegebenenfalls Räumungsmaßnahmen hinsichtlich Kampfmittelnerfüllt wurden.

Keine Angaben

0.1.19 Gemäß der Baustellenverordnung getroffene Maßnahmen.

Vorankündigung (§ 2 BaustellV)

Sicherheits- und Gesundheitsschutzplan (SiGe-Plan)

Bestellung eines Sicherheits- und Gesundheitsschutzkoordinators (SiGeKo)

Unterlage für spätere Arbeiten (§ 3 Abs. 2 BaustellV)

Berücksichtigung der allgemeinen Grundsätze (§ 4 ArbSchG)

0.1.20 Besondere Anordnungen, Vorschriften und Maßnahmen der Eigentümer (oder der anderen Weisungsberechtigten) von Leitungen, Kabeln, Dränen, Kanälen, Straßen, Wegen, Gewässern,  Gleisen, Zäunen und dergleichen im Bereich der Baustelle.

Keine Angaben

0.1.21 Art und Umfang von Schadstoffbelastungen, z. B. des Bodens, der Gewässer,der Luft, der Stoffe und Bauteile; vorliegende Fachgutachten oder dergleichen.

Keine Angaben

0.1.22 Art und Zeit der vom Auftraggeber veranlassten Vorarbeiten.

Keine Angaben

0.1.23 Arbeiten anderer Unternehmer auf der Baustelle.

Während der Ausführung der Leistungen werden andere Arbeiten anderer Unternehmer ausgeführt. Der AN hat sich mit den anderen Firmen, die am Bauvorhaben beschäftigt sind so abzusprechen, dass ein reibungsloser Bauablauf gewährleistet ist. Etwaige parallel arbeitende Gewerke sind dem später übermittelten Bauzeitenplan zu entnehmen. Durch eventuelle Leistungsverschiebungen können mehr oder weniger Firmen parallel arbeiten.

Der Auftragnehmer hat seine Leistungen mit den Leistungen anderer am Bau beteiligter Unternehmer rechtzeitig abzustimmen und so zu koordinieren, dass ein reibungsloser Bauablauf gewährleistet ist.

Die Gesamtkoordination der am Bau Beteiligten obliegt dem Auftraggeber bzw. der Bauleitung.

Der Auftragnehmer hat die für seine Leistungen erforderlichen Abstimmungen eigenverantwortlich vorzunehmen und die hierfür notwendigen Angaben, Maße und produktbezogenen Informationen rechtzeitig den beteiligten Unternehmen sowie der Bauleitung zur Verfügung zu stellen.

Schnittstellen übergreifend zu Fremdgewerken:
 siehe Bauzeitenplan

Alle AN unterliegen der Koordinationspflicht. Dies schließt die Pflicht zur Teilnahme an den entsprechenden Baubesprechungen ein.
Der AN hat zu den Baubesprechungen, die der AG regelmäßig durchführt, (in der Regel wöchentlich/ zweiwöchentlich) für die Dauer der Vertragslaufzeit einen bevollmächtigten Vertreter zu entsenden. Dieser muss der deutschen Sprache in Wort und Schrift mächtig sein. Des Weiteren ist er als 1. Ansprechpartner und Bauleiter für sein Gewerk verantwortlich und hat bei Abstimmungen auf der Baustelle, bei denen seine Leistung mitbetroffen ist, persönlich vor Ort zu sein.
Der AG behält sich vor, bei wiederholtem unentschuldigtem Fernbleiben (ab dem zweiten Versäumnis) die nachweislich entstandenen Mehrkosten der BL in Rechnung zu stellen. Der AG ist berechtigt, dem AN nachweislich entstandene Mehrkosten der Bauleitung in Rechnung zu stellen.
Der Auftraggeber kann aus sachlichem Grund den Austausch des benannten Vertreters verlangen.
Ein Wechsel der verantwortlichen Person durch den AN ist dem AG unverzüglich schriftlich mitzuteilen.

Maßgeblich sind die vom AG erstellten Protokolle. Einwendungen des AN sind innerhalb von drei Werktagen nach Erhalt schriftlich geltend zu machen. Nach Ablauf der Frist gilt das Protokoll als inhaltlich zutreffend, sofern der AN nicht nachweist, dass ihm eine rechtzeitige Einwendung aus von ihm nicht zu vertretenden Gründen unmöglich war. Vertragsänderungen oder zusätzliche Vergütungsansprüche können aus dem Protokoll allein jedoch nicht hergeleitet werden.

Genaue Ort- und Zeitangaben zur Baubesprechung folgen nach Beauftragung.
Eine Verschiebung des Termins bleibt dem AG vorbehalten.
Alle Angaben, insbesondere produktbezogene Daten, die für Leistungen angrenzender Gewerke notwendig sind, sind eigenverantwortlich rechtzeitig vorzulegen.
Der AN und seine Beauftragten sind verpflichtet, den Weisungen der BL, die sich auf allgemeine Ordnung beziehen, Folge zu leisten und haben ihr Personal zu einem guten und reibungslosen Zusammenarbeiten mit den übrigen auf der Baustelle befindlichen AN anzuhalten.
Auf Verlangen der BL sind Personen, die hiergegen verstoßen oder die für die ihnen übertragenen Arbeiten nachweislich nicht genügend Erfahrung oder Sachkunde besitzen, oder deren Verhalten den Baufortschritt des Baus beeinträchtigt, abzurufen und durch geeignetes Personal zu ersetzen.
Den auf der Baustelle beschäftigten Personen ist das Betreten und der Aufenthalt in anderen, als durch die Arbeit bedingten Räumen und Bereichen nur mit Zustimmung der BL gestattet.
Bauseits zur Verfügung gestellte Lagerräume und -flächen sind auf Anordnung der BL binnen drei Tagen besenrein zu räumen, wenn der Bauablauf dies erfordert.

## 3.) Angaben zur Ausführung
0.2 Angaben zur Ausführung

0.2.1  Vorgesehene Arbeitsabschnitte, Arbeitsunterbrechungen und Arbeitsbeschränkungen nach Art, Ort und Zeit sowie Abhängigkeit von Leistungen anderer.

Die komplette Leistung ist zu erbringen. Im später übermittelten Bauzeitenplan können die einzelnen Abschnitte und Unterbrechungen eingesehen werden.
In Abstimmung mit dem AG dürfen sämtliche Arbeiten von Montag bis Freitag, jeweils 06:00 bis 17:00 Uhr zulässig. Samstagsarbeit bedarf der vorherigen schriftlichen Genehmigung durch die BL.
Arbeiten außerhalb dieser Zeiten bedürfen einer schriftlichen Genehmigung durch die BL.

Gegebenenfalls ist damit zu Rechnen, dass der Anbau Bühne nicht in einem Zuge mit den Arbeiten im Hauptgebäude ausgeführt werden kann.

0.2.2  Besondere Erschwernisse während der Ausführung
Keine Angaben

0.2.3  Vorgaben, die sich aus dem SiGe-Plan gemäß Baustellenverordnung ergeben.

Identifikation von Gefahren: Auflistung spezifischer Gefährdungen auf der Baustelle, insbesondere bei Arbeiten mit besonderen Gefahren (z. B. Absturzgefahr, Arbeiten in der Nähe von Hochspannungsleitungen, Arbeiten in Druckluft).

Festlegung von Schutzmaßnahmen: Beschreibung technischer, organisatorischer und persönlicher Schutzmaßnahmen (z. B. Sicherungseinrichtungen gegen Absturz, Abgrenzung von Gefahrenbereichen).

Baustellenorganisation: Vorgaben zur Baustelleneinrichtung (Baustelleneinrichtungsplan, z. B. Lagerflächen, Abfallentsorgung), Verkehrswege und Erste-Hilfe-Einrichtungen.

Terminliche Koordination: Abstimmung der zeitlichen Abfolge verschiedener Gewerke, um gegenseitige Gefährdungen zu vermeiden.

Schutz Dritter und der Umwelt: Maßnahmen zum Schutz von Passanten, Anliegern oder der Umwelt.

Aushang- und Informationspflicht: Der SiGe-Plan muss für alle Beteiligten auf der Baustelle einsehbar sein (z. B. im Baucontainer).

Aktualisierungspflicht: Kontinuierliche Anpassung des Plans bei Änderungen im Bauablauf oder neu hinzukommenden Gefährdungen.

0.2.4  Art und Umfang von Leistungen zur Unfallverhütung und zum Gesundheitsschutz für Mitarbeiter anderer Unternehmen, z. B. trittsichere Abdeckungen.

Sämtliche durch das eigene Gewerk entstehende Gefahren sind durch geeignete Maßnahmen für andere Gewerke zu sichern.

0.2.5  Besondere Anforderungen für Arbeiten in kontaminierten Bereichen, gegebenenfalls besondere Anordnungen für Schutz- und Sicherheitsmaßnahmen.

Bei Arbeiten in kontaminierten Bereichen (Boden, Luft, Bauwerke) sind gemäß TRGS 524 und DGUV Regel 101-004 zwingend ein Arbeits- und Sicherheitsplan (AS-Plan) zu erstellen sowie eine Gefährdungsbeurteilung durchzuführen. Schutzmaßnahmen folgen dem STOP-Prinzip (Substitution, Technisch, Organisatorisch, Persönlich).

0.2.6  Besondere Anforderungen an die Baustelleneinrichtung und Entsorgungseinrichtungen, z. B. Behälter für die getrennte Erfassung.

Getrennte Erfassung (Abfalltrennung): Es müssen auf der Baustelle geeignete Sammelbehälter für verschiedene Abfallfraktionen bereitgestellt werden, insbesondere für mineralische Abfälle, Holz, Metalle, Kunststoffe, Verpackungen und gefährliche Abfälle (z.B. Farben, Lacke).

Behältermanagement:
Verschiedene Größen: Einsatz von Containern, Mulden oder kleineren Behältern (z.B. 80 bis 1.100 Liter für Wertstoffe).
Kennzeichnung: Klare Beschriftung der Behälter zur Vermeidung von Fehlwürfen.
Wetter- und Gefahrenschutz: Behälter für gefährliche Abfälle müssen oft verschließbar und flüssigkeitsdicht sein.

Lager- und Stellflächen:
Bereitstellung definierter, zugänglicher Flächen für die Container.
Sicherstellung, dass Arbeitsbereiche, Flucht- und Rettungswege nicht beeinträchtigt werden.
Vermeidung von Staubentwicklung beim Umgang mit Abfällen.

Dokumentation und Entsorgung:
Erstellung von Entsorgungskonzepten bei Abbruch-/Sanierungsarbeiten.
Bereitstellung von Nachweisen für Transport und Entsorgung (Lieferscheine, Übernahmescheine).

0.2.7  Besondere Anforderungen an das Auf- und Abbauen sowie Vorhalten von Gerüsten.

Nach DGUV Information 201-011 (Verwendung von Arbeits-, Schutz- und Montagegerüsten) und der Betriebssicherheitsverordnung (BetrSichV) und der VOB/C (DIN 18451)

Gerüste dürfen nur durch Fachpersonal auf-, um- oder abgebaut werden.

Absturzsicherung: Während des Auf- und Abbaus müssen Beschäftigte gegen Absturz geschützt sein.
Das Anbringen eines Seitenschutzes (Geländer-, Zwischenholm, Bordbrett) ist zwingend.

Abstand zur Wand: Der waagerechte Wandabstand darf maximal 0,30 m betragen. Ist er größer, muss ein innenseitiger Seitenschutz angebracht werden.

Untergrund und Stabilität: Der Untergrund muss tragfähig sein, Neigungen sind mit Fußplatten auszugleichen. Bei Fahrgerüsten darf das Verhältnis von Arbeitshöhe zur kleinsten Basislänge maximal 3:1 (Innenbereich) bzw. 2,5:1 (Außenbereich) betragen, gemäß DIN EN 1004.

Sicherung des Baustellenbereichs: Während der Arbeiten ist das Gerüst gegen unbefugtes Betreten zu sichern.

Verankerung: Das Gerüst muss ausreichend und ordnungsgemäß gemäß Plan verankert sein

Besondere Leistung: Vorhalten Gerüst für fremde Gewerke.

Prüfung: Vor der Nutzung muss eine Sichtkontrolle auf Mängel, Verformung oder entfernte Bauteile erfolgen.

Nur noch eingetragene Gerüstbaubetriebe dürfen Gerüste für Dritte errichten. Handwerker dürfen Gerüste primär für ihre eigenen Arbeiten aufstellen (Arbeits-/Schutzgerüste).

0.2.8  Mitbenutzung fremder Gerüste, Hebezeuge, Aufzüge, Aufenthalts- und Lagerräume, Einrichtungen und dergleichen durch den Auftragnehmer.

Mitbenutzung fremder Gerüste, Hebezeuge, Aufzüge, Aufenthalts- und Lagerräume, Einrichtungen und dergleichen durch den AN erforderliche Hebezeuge o.ä. für die Belange des AN sind in die Einheitspreise mit einzukalkulieren - es steht kein Kran zur Verfügung. (Eigene Position im Leistungsverzeichnis dafür beachten)
Aufenthalts-, Lagerräume und dergleichen sind entsprechend der Leistungsposition vorzusehen. Wie lange, für welche Arbeiten und ggf. für welche Beanspruchung der AN Gerüste, Hebezeuge, Aufzüge, Aufenthalts- und Lagerräume, Einrichtungen und dergleichen für andere AN vorzuhalten hat, ist in Positionen des Leistungsverzeichnis beschrieben.

Gerüste sind arbeitstäglich und eigenständig von den nutzenden Firmen auf deren Verkehrssicherheit zu überprüfen.

0.2.9  Wie lange, für welche Arbeiten und gegebenenfalls für welche Beanspruchung der Auftragnehmer Gerüste, Hebezeuge, Aufzüge, Aufenthalts- und Lagerräume, Einrichtungen und dergleichen für andere Unternehmer vorzuhalten hat.

Fassadengerüste werden bis zum Abschluss der Gewerke Zimmerer, Dachdecker, Spengler, Fenster, Vorgehängte Fassade vorgehalten. Die Vorhaltung erfolgt durch den Baumeister.

0.2.10 Verwendung oder Mitverwendung von wiederaufbereiteten (Recycling-)Stoffen.
Keine Angaben

0.2.11 Anforderungen an wiederaufbereitete (Recycling-)Stoffe und an nicht genormteStoffe und Bauteile.
Keine Angaben

0.2.12 Besondere Anforderungen an Art, Güte und Umweltverträglichkeit der Stoffeund Bauteile, auch z. B. an die schnelle biologische Abbaubarkeit von Hilfsstoffen.

Besonders im Bereich des angrenzenden Bachlaufs und des Gerinnes ist darauf zu achten, dass keine wasserschädlichen Stoffe verwendet, gelagert, oder in das Gewässer eingebracht werden.

0.2.13 Art und Umfang der vom Auftraggeber verlangten Eignungs- und Gütenachweise.
Keine Angaben

0.2.14 Unter welchen Bedingungen auf der Baustelle gewonnene Stoffe verwendet werden dürfen oder müssen oder einer anderen Verwertung zuzuführen sind.
Sofern in den Positionen nicht anders beschrieben, gehen abzubrechende und zu entsorgende Stoffe in den Besitz des Auftragnehmers über. Der Auftragnehmer ist für deren sachgemäße Entsorgung oder Wiederverwendung allein verantwortlich.

0.2.15 Art, Zusammensetzung und Menge der aus dem Bereich des Auftraggebers zu entsorgenden Böden, Stoffe und Bauteile; Art der Verwertung oder bei Abfall die Entsorgungsanlage; Anforderungen an die Nachweise über Transporte, Entsorgung und die vom Auftraggeber zu tragenden Entsorgungskosten.

Siehe Leistungsbeschreibung

0.2.16 Art, Anzahl, Menge oder Masse der Stoffe und Bauteile, die vom Auftraggeber beigestellt werden, sowie Art, genaue Bezeichnung des Ortes und Zeit ihrer Übergabe.

Siehe Leistungsbeschreibung

0.2.17 In welchem Umfang der Auftraggeber Abladen, Lagern und Transport von Stoffen und Bauteilen übernimmt oder dafür dem Auftragnehmer Geräte oder Arbeitskräfte zur Verfügung stellt.

Keine
Der Personenaufzug im Gebäude darf nicht für Materialtransporte genutzt werden.

0.2.18 Leistungen für andere Unternehmer.

Sind bei Bedarf gesondert ausgeschrieben

0.2.19 Mitwirken beim Einstellen von Anlageteilen und bei der Inbetriebnahme von Anlagen im Zusammenwirken mit anderen Beteiligten, z. B. mit dem Auftragnehmer für die Gebäudeautomation.

Die Abstimmung mit den TGA Gewerken bzgl. Medieneinführungen ist zu berücksichtigen, nach Leistungsposition.

0.2.20 Benutzung von Teilen der Leistung vor der Abnahme.

Für abgeschlossene, in sich geschlossene Leistungsabschnitte kann der AG eine Teilabnahme verlangen. Die Teilabnahme erfolgt förmlich in Anlehnung an §12 Abs. 2 VOB/B."

0.2.21 Übertragung der Wartung während der Dauer der Verjährungsfrist für die Mängelansprüche für maschinelle und elektrotechnische sowie elektronische Anlagenoder Teile davon, bei denen die Wartung Einfluss auf die Sicherheit und die Funktionsfähigkeit hat (vergleiche § 13 Absatz 4 Nummer 2 VOB/B), durch einen besonderenWartungsvertrag.

keine Angaben

0.2.22 Abrechnung nach bestimmten Zeichnungen oder Tabellen

Aufmaß nach VOB.
Zur Abrechnung ist ein prüffähiger Abrechnungsplan vorzulegen. Aufmaße müssen mit besonderer Sorgfalt erstellt, farblich abgesetzt und mit Angabe des Bauberichtes und einer Datumsangabe versehen und vom AN und der BL vorab unterzeichnet werden. Die Angaben sind entspr. den Positionen innerhalb des Leistungsverzeichnisses den Ordnungszahlen zuzuordnen. Liegen diese vorgenannten Punkte nicht vor, kann keine Rechnung geprüft und freigegeben werden.

## 4) Besondere Vertragsbedingungen
0.3 Besondere Vertragsbedingungen

Die VOB wird dem Vertrag, in der zum Vertragsabschluss gültigen Fassung, zugrunde gelegt.

0.3.1 Steuerabzug bei Bauleistungen

Der AN verpflichtet sich, jede vom zuständigen Finanzamt vorgenommene Änderung in Bezug auf eine vorgelegte Freistellungsbescheinigung (§ 48b EStG) dem AG unverzüglich schriftlich mitzuteilen.

0.3.2 Ausführungsfristen

Es gelten die Bestimmungen des geschlossenen Vertrags.
Eine genaue Terminabsprache mit der BL ist vor Auftragsbeginn unbedingt erforderlich.
Spätestens 14 Kalendertage nach Erhalt des Auftrages ist der BL ein detaillierter Bauzeitenplan vorzulegen, welcher die wesentlichen Eckdaten enthält.
Zusatz zu §5 VOB/B.

0.3.3 Verjährungsfrist für Mängelansprüche

Die Rückgabe der Sicherheit für Mängelansprüche erfolgt nach vollständigem Ablauf der Verjährungsfrist von 4 Jahren nach §13 Abs. 4 VOB/B für Mängelrechte sowie Erfüllung der bis dahin erhobenen Ansprüche.

0.3.4 Baureinigung

Der AN ist verpflichtet, alle durch ihn verursachten Abfälle (Bauschutt, Abbruch- und eigenes Verpackungsmaterial), Verunreinigungen und Beschädigungen auf dem Baugrundstück, den umliegenden Grundstücken sowie den öffentlichen Verkehrswegen täglich zu beseitigen.
Geschieht dies trotz Aufforderung der BL und unter Setzung einer angemessenen Nachfrist nicht, ist der AG nach Ablauf der Nachfrist berechtigt, eine Fremdfirma mit der Leistung zu beauftragen.
Die Kosten gehen dabei gänzlich zu Lasten des AN.
Sind mehrere AN für die Unterlassung verantwortlich, erfolgt die Kostenumlegung nach billigem Ermessen unter Berücksichtigung des jeweiligen Verursachungsanteils.
Zusatz zur Nebenleistung gem. VOB/C DIN 18299 ff.

0.3.5 Baustrom / Bauwasser

Baustromversorgungs- und Bauwasserversorgungsanlagen werden durch den AG erstellt und unterhalten, sofern nichts anderes im Leistungsverzeichnis durch Positionen beschrieben ist.
Die Verbrauchskosten werden durch den AG nach VOB/C DIN 18299 Abschnitt 4.1.6 übernommen.

0.3.6 Baubesprechungen, besondere Anordnungen, Objektüberwachung

Es ist geplant, während der Errichtung vor Ort regelmäßige Koordinationsbesprechungen / Jour-Fixe-Termine mit dem AN durchzuführen.
Der AN hat hierzu auf Anforderung den Projektleiter bzw. dessen weisungsbefugten und kompetenten Vertreter zu entsenden.
Die Teilnahme ist verpflichtend.

Sofern in der Leistungsbeschreibung "nur auf besondere Anordnung des AG" vorgeschrieben ist, bedeutet dies, dass auch mit der Vorbereitung zur Ausführung erst nach besonderer Aufforderung des AG zu beginnen ist.
Die BL obliegt dem Architekturbüro, das nach Auftragsvergabe bekannt gegeben wird. Anordnungen Dritter dürfen erst nach Rücksprache mit der BL befolgt werden.

0.3.7 Bauleiter

Der AN verpflichtet sich, die Baustelle während der relevanten Bauzeit (§ 4 Abs. 1 VOB/B) mit einem, der deutschen Sprache in Wort und Schrift mächtigen, Bauleiter besetzt zu halten, der verantwortlich die Einhaltung aller vom AG gemachten Vorgaben, Sicherheitsmaßnahmen gemäß BayBO (Bayerische Bauordnung), Unfallverhütungsvorschriften, Arbeitsstättenrichtlinien, Auflagen der Berufsgenossenschaften überwacht und entsprechende Maßnahmen ergreift.
Die Verantwortung erstreckt sich auf die Baustelle und die angrenzenden Flächen, für die Verkehrssicherungspflicht besteht.
Vom AN ist der firmeneigene verantwortliche Sicherheitsbeauftragte zu benennen.

0.3.8 Haftung

Über §4 Abs. 5 VOB/B hinaus übernimmt der AG keine Haftung für vom AN auf der Baustelle gelagerte Materialien und Geräte. Der AN hat für die Sicherung seiner Materialien selbst Sorge zu tragen.

0.3.9 Baustelleneinrichtung

Personal- und Materialcontainer des AN können in der dafür vorgesehenen Fläche der Baustelleneinrichtung aufgestellt werden. Die Mitteilung der genauen Lage und Verortung erfolgt durch die BL des AG.

0.3.10 Abrechnungsunterlagen

Ergänzend zu Punkt 0.2.22 gelten die folgenden Regelungen:

a) Rechnungsübermittlung
Sämtliche Abrechnungsunterlagen sind grundsätzlich digital per E-Mail im PDF-Format einzureichen. Die Rechnung ist vollständig mit sämtlichen Rechnungsanlagen an die BL zu übermitteln und muss die Rechnungsanschrift des AG enthalten. Parallel erhält der AG eine Ablichtung der Abrechnung (ohne Anlagen) per E-Mail im PDF-Format.

b) Aufmaß und Prüfbarkeit
Den Abrechnungsunterlagen ist das durch die BL des AG bestätigte Aufmaß zwingend beizufügen. Aus Abrechnungszeichnungen und sonstigen Aufmaßunterlagen müssen alle Maße, die zur rechnerischen und fachtechnischen Prüfung der Rechnung erforderlich sind, unmittelbar hervorgehen. Diese Unterlagen sind der jeweiligen Rechnung als Anlage beizulegen.

c) Aufmaßbelege
Die Originale der Aufmaßblätter, Wiegescheine und vergleichbarer Abrechnungsbelege sind dem AG zu übergeben. Der AN erhält die Durchschriften.

d) Rechnungsbezeichnung und Inhalt
Rechnungen sind ihrem Zweck entsprechend eindeutig als Abschlagsrechnung oder Schlussrechnung zu bezeichnen. Die Abschlagsrechnungen sind fortlaufend zu nummerieren.

Jede Rechnung muss folgende Angaben enthalten:

- Umfang und Wert sämtlicher bisheriger Leistungen (kumuliert)
- Bereits erhaltene Zahlungen (Abschlagszahlungen)
- Gesonderter Ausweis der enthaltenen Umsatzsteuerbeträge

Ergänzung zu §14 VOB/B.

0.3.11 Sonstiger Schriftverkehr

Schriftverkehr mit dem AG ist ausschließlich wie folgt zu führen:
1) Schriftverkehr mit dem AG, über Behinderungen und deren Anzeige, Anmeldung von Nachträgen oder Vergütungsansprüchen, Bedenkenanmeldungen und Schreiben mit Auswirkungen auf den Inhalt des geschlossenen Bauwerkvertrages (Vertragsänderungen) per E-Mail an die BL. Der Bauherr erhält diesen Schriftverkehr im Original und in Ablichtung per E-Mail.
2) alle anderen Schreiben per E-Mail an die BL.

Sollten sich durch einen Versand Verzögerungen oder andere Folgen ergeben, gehen diese ausschließlich zu Lasten des AN, wenn keine technische Probleme beim Empfänger vorliegen.

0.3.12 Nachtragsangebot

Für nicht im Angebot enthaltene oder geänderte Leistungen sind rechtzeitig unaufgefordert schriftliche Nachtragsangebote digital per E-Mail im PDF-Format direkt an die BL einzureichen. Parallel erhält der AG eine Ablichtung der Angebotsunterlagen per E-Mail im PDF-Format.
Nachtragsangebote haben in jedem Fall neben den Einheitspreisen auch die zugehörigen Mengenangaben zu enthalten. Bei Nachtragsangeboten ist zu jeder Einzelposition eine detaillierte, prüfbare Kalkulation aufzustellen.
Zusatz zu § 2 Abs. 5+6 VOB/B

0.3.13 Abnahme

Der AN hat dem AG zu ermöglichen, die Abnahme durchzuführen. Sollte es der Baufortschritt mit sich bringen, dass Teile des Bauwerks für eine Abnahme nicht mehr oder nur mit erheblichem Aufwand, z.B. für Geräte und Gerüste, zugänglich sind, so hat der AN den AG rechtzeitig darauf hinzuweisen und ihm eine Sachstandsfeststellung zu ermöglichen.
Soweit eine Abnahme vor einer eventuellen erforderlichen behördlichen oder technischen übergeordneten Abnahme erfolgt, gilt sie vorbehaltlich der Auflagen aus der behördlichen oder technischen übergeordneten Abnahme. Der AN verpflichtet sich, etwaige Auflagen unverzüglich und auf eigene Kosten umzusetzen, soweit sie seinen Leistungsbereich betreffen und nicht auf einer mangelhaften Planung des AG beruhen.
Zusatz zu § 12 VOB/B

0.3.14 Mängelansprüche

Der AG kann verlangen, dass vor Ablauf der Verjährungsfrist für die Mängelansprüche eine gemeinsame Besichtigung der Leistung stattfindet und die dabei festgestellten Mängel in einem von beiden Vertragsteilen zu unterzeichnenden Protokoll niedergelegt werden.
Zusatz zu § 13 VOB/B

0.3.15 Salvatorische Klausel

Sollte eine Bestimmung dieses Vertrages unwirksam sein oder werden oder sollte sich eine Lücke herausstellen, so berührt dies die Gültigkeit aller übrigen Vertragsregeln nicht. Anstelle der unwirksamen Bestimmung tritt eine Regelung, die dem wirtschaftlichen Zweck der unwirksamen Bestimmung am nächsten kommt.
Die gesetzlichen Regelungen treten an ihre Stelle.

0.3.16 Begründung und Wertung der Stundenlohnarbeiten

Aufgrund der Randbedingungen des Bauvorhabens können unvorhergesehene Arbeiten anfallen, deren Umfang erst bei der Ausführung ersichtlich wird.
Diese Arbeiten werden in Abstimmung mit der BL in Regie ausgeführt.

Die angegebenen Mengenansätze im Leistungsverzeichnis beruhen auf Erfahrungswerten und bezeichnen keinen Anspruch des AN auf Ausführung von Regiearbeiten in der angegebenen Größenordnung.

Stundenlohnarbeiten dürfen nur nach vorheriger ausdrücklicher Anordnung durch die BL begonnen werden. Die Anordnung hat nach Möglichkeit schriftlich zu erfolgen; bei mündlicher Anordnung ist diese unverzüglich schriftlich zu bestätigen.

Regieberichte bzw. Berichte der Stundenlohnarbeiten sind arbeitstäglich, spätestens jedoch am folgenden Werktag, der BL und dem AG zur Genehmigung vorzulegen. Die Berichte müssen folgende Angaben enthalten:

- Datum und Zeitraum der Leistungserbringung
- Anzahl, Qualifikation und Einsatzdauer der eingesetzten Arbeitskräfte
- Art und Umfang der erbrachten Leistung
- Eingesetzte Geräte und verbrauchtes Material

Nicht fristgerecht vorgelegte Stundenlohnzettel können vom AG zurückgewiesen werden.
Ergänzung zu §2 Abs. 10 und §15 VOB/B.

0.3.17 Terminüberwachung

Die Termine werden von der BL überwacht.

0.3.18 Bautagesberichte

Der AN hat Bautagesberichte (Bautagebuch) zu führen und dem AG spätestens mit der Schlussrechnung zu übergeben. Sie müssen alle Angaben enthalten, die für die Ausführung und Abrechnung des Auftrages von Bedeutung sein können.
Die Bautagesberichte sind wöchentlich der BL zur Genehmigung bzw. Kenntnisnahme und Gegenzeichnung vorzulegen.

0.3.19 Ausführungsunterlagen

Die zur Ausführung seiner Leistung notwendigen Unterlagen werden dem AN rechtzeitig vor Vorbereitung zur Ausführung im Dateiformat PDF zur Verfügung gestellt.
Das Leistungsverzeichnis wird im Dateiformat PDF und GAEB vom AG an den AN zur Verfügung gestellt.
Der AN hat der BL GAEB-Dateien zur Verfügung zu stellen, wenn diese angefordert werden.
Der Ausführung dürfen nur Unterlagen zugrunde gelegt werden, die vom AG bzw. der BL als zur Ausführung bestimmt gekennzeichnet sind.
Sämtliche Maße sind vom AN am Bau zu prüfen.
Ein Anspruch auf gedruckte bzw. geplottete Unterlagen besteht nicht.

0.3.20 Güte verwendeter Baustoffe

Für die Güte der zur Verwendung kommenden Baustoffe, Geräte und Materialien haftet der AN.

0.3.21 Dokumentationsunterlagen

Der AN ist für die Vorlage der gesamten erforderlichen, vollständigen und geordneten Unterlagen zur Baudokumentation (d.h. Übergabe aller erforderlichen allgemeinen bauaufsichtlichen Zulassungen/Prüfzeugnisse oder europäisch technische Bewertungen der verwendeten Baustoffe, Bauteile und Bauarten mit den entspr. Leistungserklärungen, Einbauanleitungen und Konformitätsbestätigungen der Hersteller (CE/Ü-Zeichen) sowie Leistungs-/ Schottbücher, Fachunternehmererklärung zum fachgerechten Einbau, Bescheinigungen/Bestätigungen der Funktions- und Betriebssicherheit von Anlagen etc.) verantwortlich.
Die Übergabe hat vor der Abnahme (bzw. der Teilabnahmen) als pdf Format an die BL zu erfolgen.

0.3.22 DSGVO

Grundsätzlich hat der AN die datenschutzrechtlichen Vorschriften einzuhalten.
Diese sind:

a) Allgemeine Verpflichtung
Der AN verpflichtet sich, bei der Durchführung der Baumaßnahme die Bestimmungen der Datenschutz-Grundverordnung (DSGVO), des Bundesdatenschutzgesetzes (BDSG) sowiealler sonstigen einschlägigen datenschutzrechtlichen Vorschriften in ihrer jeweils gültigen Fassung eigenverantwortlich einzuhalten.

b) Umgang mit personenbezogenen Daten
Sofern der AN im Rahmen der Baumaßnahme personenbezogene Daten erhebt, verarbeitet oder nutzt (z. B. Daten von Bewohnern, Mietern, Nachbarn, Besuchern oder sonstigen Dritten), hat er die betroffenen Personen eigenständig und rechtzeitig gemäß Art. 13 und Art. 14 DSGVO über die Datenverarbeitung zu informieren und, soweit erforderlich, deren ausdrückliche Einwilligung einzuholen.

c) Foto- und Videodokumentation
Bei der Erstellung von Foto- oder Videoaufnahmen auf der Baustelle und im Umfeld des Bauvorhabens ist sicherzustellen, dass keine unbeteiligten Personen ohne deren Einwilligung erkennbar abgebildet werden. Aufnahmen, die personenbezogene Daten enthalten (z. B. Kfz-Kennzeichen, erkennbare Personen), sind ausschließlich für projektbezogene Zwecke zu verwenden und nach Abschluss der Baumaßnahme zu löschen, sofern keine weitergehende Aufbewahrungspflicht besteht.

d) Nachunternehmer und Beschäftigte
Der AN stellt sicher, dass auch seine Nachunternehmer, Lieferanten und Beschäftigten die datenschutzrechtlichen Anforderungen einhalten. Der AN hat seine auf der Baustelle eingesetzten Mitarbeiter über die geltenden Datenschutzbestimmungen nachweislich zu unterweisen.

e) Auftragsverarbeitung
Sofern der AN im Auftrag des AG personenbezogene Daten verarbeitet, ist vor Beginn der Verarbeitung ein Vertrag zur Auftragsverarbeitung gemäß Art. 28 DSGVO abzuschließen. Der AN hat den AG unverzüglich zu informieren, wenn ein solcher Sachverhalt eintritt.

f) Datenschutzverletzungen
Bei Kenntnis einer Verletzung des Schutzes personenbezogener Daten im Zusammenhang mit der Baumaßnahme (z. B. Verlust von Unterlagen, unbefugter Zugriff auf Bewohnerdaten) hat der AN den AG unverzüglich, spätestens jedoch innerhalb von 24 Stunden, um dem AG die Einhaltung der gesetzlichen Meldefrist nach Art. 33 DSGVO zu ermöglichen, schriftlich per E-Mail zu informieren, damit der AG seinen Meldepflichten gemäß Art. 33 DSGVO gegenüber der zuständigen Aufsichtsbehörde fristgerecht nachkommen kann.

g) Haftung
Der AN haftet gegenüber dem AG für sämtliche Schäden, die aus einem von ihm oder seinen Erfüllungsgehilfen verursachten Verstoß gegen datenschutzrechtliche Vorschriften entstehen. Dies umfasst auch Bußgelder, Schadensersatzansprüche Dritter und sonstige finanzielle Nachteile.

0.3.23 Sicherheitsleistung, Vertragsstrafen, Rechnungsabzüge und Einbehalte

Sicherheitsleistungen, Rechnungsabzüge und Einbehalte siehe Formblatt 214.H
Es wird für die Bauleistungsversicherung ein Betrag von 0,3% der Abrechnungssumme abgezogen.
Zusatz zu Formblatt 214.H.

0.3.24 Behinderungsanzeige

Behinderungen sind gemäß § 6 VOB/B unverzüglich schriftlich anzuzeigen.

0.3.25 Bedenkenanmeldung

Bedenken gegen die vorgesehene Art der Ausführung oder gegen Leistungen anderer Unternehmer sind gemäß § 4 Abs. 3 VOB/B unverzüglich schriftlich mitzuteilen.

0.3.26 Zahlungsbedingungen

Gemäß §16 VOB/B.
21 Kalendertage für Abschlagszahlungen,
30 Kalendertage für Schlusszahlungen.

0.3.27 Skonto-Regelung

Es wird keine Skonto-Regelung vereinbart.

## 06 Trockenbauarbeiten

### Titel 01 Baustelleneinrichtung

**01.1 Baustelle einrichten, vorhalten und räumen**
Baustelle einrichten, während der Bauphase vorhalten und wieder räumen.

Eingeschlossen sind die für die Erfüllung der geforderten Leistungen erforderlichen Werkzeuge, Geräte, Transportmittel, Hebezeug etc.
Das Mitbenutzen des evtl. noch vorhandenen Baukranes der BM- Firma ist eigenständig abzuklären und kann nicht gewährleistet werden.

Die Standortbestimmung und das Abräumen der Baustelleneinrichtung ist mit der Bauleitung abzustimmen.

Sämtliche Leitungsverzüge für Elektrozufuhr zu den betreffenden Montageort im DG sind eigenverantwortlich mit der Bauleitung abzustimmen.
(siehe dazu auch Pkt. 2.f Besondere Vertragsbedingungen)

Die Geländeflächen, auf denen sich Baustelleneinrichtungen befunden haben, sind dem frühreren Zustand entsprechend wieder herzustellen.

EP bezieht sich über gesamte Bauzeit für die Erfüllung aller Leistungen des AN.
Menge: 1,000 Psch

**01.2 Fahrbare Arbeitsgerüste nach UVV bzw. BG, Wandhöhe bis 10 m**
*** Pauschalposition
Liefern und Vorhalten von fahrbaren Arbeitsgerüsten nach UVV bzw. BG für den Innenbereich sowie das Zerlegen und Vertragen zu den einzelnen Montageorten (EG - DG) für alle in nachfolgenden Positionen ausgeschriebenen Leistungsumfänge.
Für Wandhöhen bis 10 m über FOK
Menge: 1,000 psch

### Titel 02 Trockenbauwände

**02.1 Montagewand, d=125mm, 2xGKB je Wandseite, h= ca. 3,00 - 3,60 m**
2-seitig beplankte nichttragende Montagewand als Metallständerwand.

Wanddicke 125 mm
Unterkonstruktion als Metallständer CW 75
Beplankung: 2x GKB 12,5mm je Wandseite
Oberflächenqualität Q3

Schallschutz: Rw,R= 50dB

Nichttragende innere Trennwand DIN 4103-1 als Montagewand (Metallständerwand),

Wandhöhe ca. 3,00 - 3,60 m (ROK bis UK Decke)
(max. zul. Wandhöhe: 4,00 m)

Umlaufende Anschlüsse starr,
vorhandener Befestigungsuntergrund Stahlbeton/ Mauerwerk, Estrich bzw. GK- Metallständerwand.

Ausführung mit Unterkonstruktion aus verzinkten Stahlblechprofilen DIN 18182-1,
Metallständer CW 75,
Boden und Deckenanschlüsse mit Randprofilen UW 75/40,
Befestigung mit bauaufsichtlich zugelassenen Befestigungsmitteln.

Verspachtelung der Gipsplatten gemäß Merkblatt Nr. 2 des Bundesverbandes der Gipsindustrie e.V. Qualitätsstufe Q3

Dämmschicht aus Mineralwolle nach DIN EN 13162,
d= 60mm
Brandverhalten nach DIN EN 13501-1: A1,
Wärmeleitfähigkeit = 0,040 W/(mK),*
längenbezogener Strömungswiderstand nach DIN EN 29053: r = 5 kPa·s/m²,
einlagig, dicht stoßen, abrutschsicher verlegen,

Gewähltes Fabrikat Metallständerwand:
Fa. Knauf
Knauf Metallständerwand W112 oder gleichwertig

'...................................................................................'
Bietereintrag

Montageort: EG
Menge: 220,000 m²

**02.2 Installationswand, d=300 mm, 2xGKBI je Wandseite, h= ca. 2,30 - 3,60 m**
Nichttragende innere Trennwand DN 4103-1 als Montagewand
Wandhöhe ca. 2,30 - 3,60 m
(max. zul. Wandhöhe 7,15 m)

Wanddicke: 300 mm
(Wanddicke >205 mm)
Umlaufende Anschlüsse starr,
vorhandener Befestigungsuntergrund Stahlbeton/Mauerwerk bzw. Brettsperrholzdecke
Ausführung mit Unterkonstruktion aus verzinkten Stahlblechprofilen DIN 18182-1, Metallständer als Einfach-Profile Knauf CW 75, als Doppelständerwerk, Ständerachsabstand 625 mm, Ständer durch Laschen zug- und druckfest verbunden.
Boden und Deckenanschlüsse mit Randprofilen UW 75/40
Befestigung mit bauaufsichtlich zugelassenen Befestigungsmitteln.

Beplankung beidseitig aus Gipsplatten GKBI DIN 18180 bzw. Typ H2 EN 520: Knauf Bauplatten imprägniert,
zweilagig, Plattendicke 2x 12,5 mm,
Verarbeitung gemäß DIN 18181.
Verspachtelung der Gipsplatten gemäß Merkblatt Nr. 2 des Bundesverbandes der Gipsindustrie e.V. Qualitätsstufe Q3 Standardverspachtelung,
Verarbeitung gemäß DIN 18181.
Ausführung gemäß Knauf Detailblatt W11.de.

Dämmschicht aus Mineralwolle nach DIN EN 13162,
d= 2 x 60mm
Brandverhalten nach DIN EN 13501-1: A1,
Wärmeleitfähigkeit = 0,040 W/(mK),*
längenbezogener Strömungswiderstand nach DIN EN 29053: r = 5 kPa·s/m²,
einlagig, dicht stoßen, abrutschsicher verlegen,

gewähltes Fabrikat:
System: Knauf Metallständerwand W116.de oder gleichwertig

'..........................................................................................'
angebotenes Fabrikat
Menge: 31,000 m²

**02.3 Installationswand, d=350 mm, 2xGKBI je Wandseite, h= ca. 2,30 - 3,60 m**
Nichttragende innere Trennwand DN 4103-1 als Montagewand
Wandhöhe ca. 2,30 - 3,60 m
(max. zul. Wandhöhe 7,15 m)

Wanddicke: 350 mm
(Wanddicke >205 mm)
Umlaufende Anschlüsse starr,
vorhandener Befestigungsuntergrund Stahlbeton/Mauerwerk bzw. Brettsperrholzdecke
Ausführung mit Unterkonstruktion aus verzinkten Stahlblechprofilen DIN 18182-1, Metallständer als Einfach-Profile Knauf CW 75, als Doppelständerwerk, Ständerachsabstand 625 mm, Ständer durch Laschen zug- und druckfest verbunden.
Boden und Deckenanschlüsse mit Randprofilen UW 75/40
Befestigung mit bauaufsichtlich zugelassenen Befestigungsmitteln.

Beplankung beidseitig aus Gipsplatten GKBI DIN 18180 bzw. Typ H2 EN 520: Knauf Bauplatten imprägniert,
zweilagig, Plattendicke 2x 12,5 mm,
Verarbeitung gemäß DIN 18181.
Verspachtelung der Gipsplatten gemäß Merkblatt Nr. 2 des Bundesverbandes der Gipsindustrie e.V. Qualitätsstufe Q3 Standardverspachtelung,
Verarbeitung gemäß DIN 18181.
Ausführung gemäß Knauf Detailblatt W11.de.

Dämmschicht aus Mineralwolle nach DIN EN 13162,
d= 2 x 60mm
Brandverhalten nach DIN EN 13501-1: A1,
Wärmeleitfähigkeit = 0,040 W/(mK),*
längenbezogener Strömungswiderstand nach DIN EN 29053: r = 5 kPa·s/m²,
einlagig, dicht stoßen, abrutschsicher verlegen,

gewähltes Fabrikat:
System: Knauf Metallständerwand W116.de oder gleichwertig

'..........................................................................................'
angebotenes Fabrikat
Menge: 11,000 m²

**02.4 Installationswand, d=400 mm, 2xGKBI je Wandseite, h= ca. 2,30 - 3,60 m**
Nichttragende innere Trennwand DN 4103-1 als Montagewand
Wandhöhe ca. 2,30 - 3,60 m
(max. zul. Wandhöhe 7,15 m)

Wanddicke: 400 mm
(Wanddicke >205 mm)
Umlaufende Anschlüsse starr,
vorhandener Befestigungsuntergrund Stahlbeton/Mauerwerk bzw. Brettsperrholzdecke
Ausführung mit Unterkonstruktion aus verzinkten Stahlblechprofilen DIN 18182-1, Metallständer als Einfach-Profile Knauf CW 75, als Doppelständerwerk, Ständerachsabstand 625 mm, Ständer durch Laschen zug- und druckfest verbunden.
Boden und Deckenanschlüsse mit Randprofilen UW 75/40
Befestigung mit bauaufsichtlich zugelassenen Befestigungsmitteln.

Beplankung beidseitig aus Gipsplatten GKBI DIN 18180 bzw. Typ H2 EN 520: Knauf Bauplatten imprägniert,
zweilagig, Plattendicke 2x 12,5 mm,
Verarbeitung gemäß DIN 18181.
Verspachtelung der Gipsplatten gemäß Merkblatt Nr. 2 des Bundesverbandes der Gipsindustrie e.V. Qualitätsstufe Q3 Standardverspachtelung,
Verarbeitung gemäß DIN 18181.
Ausführung gemäß Knauf Detailblatt W11.de.

Dämmschicht aus Mineralwolle nach DIN EN 13162,
d= 2 x 60mm
Brandverhalten nach DIN EN 13501-1: A1,
Wärmeleitfähigkeit = 0,040 W/(mK),*
längenbezogener Strömungswiderstand nach DIN EN 29053: r = 5 kPa·s/m²,
einlagig, dicht stoßen, abrutschsicher verlegen,

gewähltes Fabrikat:
System: Knauf Metallständerwand W116.de oder gleichwertig

'..........................................................................................'
angebotenes Fabrikat
Menge: 30,000 m²

**02.5 F30- Montagewand, d=125mm, 2xGKF je Wandseite, h= ca. 2,10 - 3,60 m**
Nichttragende innere Trennwand DIN 4103-1 als Montagewand,
Brandschutztechnische Anforderungen an die Bekleidung,
Feuerwiderstandsklasse 30 Minuten nach DIN 4102-2.

Wandhöhe ca. 2,10 - 3,60 m
(max. zul. Wandhöhe: 4,00 m)

Wanddicke: 125 mm
Umlaufende Anschlüsse starr,
vorhandener Befestigungsuntergrund Stahlbeton/ Mauerwerk, Dachstuhl
Ausführung mit Unterkonstruktion aus verzinkten Stahlblechprofilen DIN 18182-1,
Metallständer CW 75, Achsabstand 625 mm, Boden und Deckenanschlüsse mit Randprofilen UW 50/40,
Befestigung mit bauaufsichtlich zugelassenen Befestigungsmitteln..
Dämmschicht aus Mineralwolle nach DIN EN 13162, Dicke 60 mm,
Brandverhalten nach DIN EN 13501-1: A1,
Wärmeleitfähigkeit = 0,040 W/(mK),
längenbezogener Strömungswiderstand nach DIN EN 29053: r = 5 kPa·s/m²,
einlagig, dicht stoßen, abrutschsicher verlegen,
Produkt: Knauf Insulation Trennwand-Dämmplatte TP 115
(Hergestellt mit Ecose® Technology, einem formaldehydfreien Bindemittel auf Basis vorwiegend natürlich-organischer Grundstoffe ohne Zusatz von künstlichen Farben oder Färbemitteln) oder gleichwertig.

Beplankung beidseitig aus Gipsplatten GKB DIN 18180 bzw. Typ A EN 520: Knauf Bauplatten,
zweilagig, Plattendicke 2x 12,5 mm,
Verarbeitung gemäß DIN 18181.
Verspachtelung der Gipsplatten gemäß Merkblatt Nr. 2 des Bundesverbandes der Gipsindustrie e.V. Qualitätsstufe Q3

Verarbeitung gemäß DIN 18181.
Ausführung gemäß Knauf Detailblatt W11.de.
gewähltes Fabrikat:
Knauf Metallständerwand W112.de oder gleichwertig

'.......................................................................................'
angebotenes Fabrikat
Menge: 41,000 m²

**02.6 F30- Montagewand, d=150mm, 2xGKF je Wandseite, h= ca. 3,25 - 5,00 m**
Nichttragende innere Trennwand DIN 4103-1 als Montagewand,
Brandschutztechnische Anforderungen an die Bekleidung,
Feuerwiderstandsklasse 30 Minuten nach DIN 4102-2.

Wandhöhe ca. 3,25 - 5,00 m

Wanddicke: 150 mm
Umlaufende Anschlüsse starr,
vorhandener Befestigungsuntergrund Stahlbeton/ Mauerwerk, Dachstuhl
Ausführung mit Unterkonstruktion aus verzinkten Stahlblechprofilen DIN 18182-1,
Metallständer CW 100, Achsabstand 625 mm, Boden und Deckenanschlüsse mit Randprofilen UW 100/40,
Befestigung mit bauaufsichtlich zugelassenen Befestigungsmitteln..
Dämmschicht aus Mineralwolle nach DIN EN 13162, Dicke 80 mm,
Brandverhalten nach DIN EN 13501-1: A1,
Wärmeleitfähigkeit = 0,040 W/(mK),
längenbezogener Strömungswiderstand nach DIN EN 29053: r = 5 kPa·s/m²,
einlagig, dicht stoßen, abrutschsicher verlegen,
Produkt: Knauf Insulation Trennwand-Dämmplatte TP 115
(Hergestellt mit Ecose® Technology, einem formaldehydfreien Bindemittel auf Basis vorwiegend natürlich-organischer Grundstoffe ohne Zusatz von künstlichen Farben oder Färbemitteln) oder gleichwertig.

Beplankung beidseitig aus Gipsplatten GKB DIN 18180 bzw. Typ A EN 520: Knauf Bauplatten,
zweilagig, Plattendicke 2x 12,5 mm,
Verarbeitung gemäß DIN 18181.
Verspachtelung der Gipsplatten gemäß Merkblatt Nr. 2 des Bundesverbandes der Gipsindustrie e.V. Qualitätsstufe Q3

Verarbeitung gemäß DIN 18181.
Ausführung gemäß Knauf Detailblatt W11.de.
gewähltes Fabrikat:
Knauf Metallständerwand W112.de oder gleichwertig

'.......................................................................................'
angebotenes Fabrikat
Menge: 78,000 m²

**02.7 F30-Montagewand, d=210mm, 2x GKF je Wandseite, h= ca. 3,50 m**
Nichttragende innere Trennwand DIN 4103-1 als Montagewand,
Brandschutztechnische Anforderungen an die Bekleidung,
Feuerwiderstandsklasse 30 Minuten nach DIN 4102-2.

Wandhöhe ca. 3,50 m
(max. zul. Wandhöhe: 4,00 m)

Wanddicke: 210 mm
UK als Metallständer CW 75 als Doppelständerwerk, Metallständer durch Distanzstreifen gegeneinander abgestützt
Dämmschicht aus Mineralwolle Dicke 2 x 60 mm,
Beplankung: 2x GKB 12,5mm Feuerschutzplatten je Wandseite
Oberflächenqualität Q3

Schallschutz: Rw,R= 66,6 dB

Nichttragende innere Trennwand DIN 4103-1 als Montagewand (Doppelständerwand),

Wanddicke: 210 mm

Umlaufende Anschlüsse starr,
vorhandener Befestigungsuntergrund Stahlbeton/ Mauerwerk,
Dachstuhl
Estrich bzw. GK- Metallständerwand.

Ausführung mit Unterkonstruktion aus verzinkten Stahlblechprofilen DIN 18182-1,
Metallständer 2 x CW 75,
Boden und Deckenanschlüsse mit Randprofilen 2 x UW 75/40,
Befestigung mit bauaufsichtlich zugelassenen Befestigungsmitteln.

Beplankung 2 -seitig: aus 2x Feuerschutzplatten je Wandseite
Plattendicke je 12,5 mm,
Verarbeitung gemäß DIN 18181.

Verspachtelung der Gipsplatten gemäß Merkblatt Nr. 2 des Bundesverbandes der Gipsindustrie e.V. Qualitätsstufe Q3

Dämmschicht aus Mineralwolle nach DIN EN 13162,
Dicke: 2 x 60 mm bzw. gemäß Herstellerangaben,
Brandverhalten nach DIN EN 13501-1: A1,
Wärmeleitfähigkeit  = 0,040 W/(mK),*
zweilagig, dicht stoßen, abrutschsicher verlegen,

Gewähltes Produkt:
Fa. Knauf Insulation Dämmplatte TW oder gleichwertig

'..................................'
angebotenes Fabrikat

Gewähltes Fabrikat Metallständerwand:
Fa. Knauf
Knauf Metallständerwand W112 oder gleichwertig

'..................................'
angebotenes Fabrikat

Montageort: DG
Menge: 10,000 m²

**02.8 Zulage Unterkonstruktion Korrosionsgeschützt**
Zulage zu vorbeschriebenen Montagewänden für die
Ausführung der Unterkonstruktion aus korrosionsgeschützten Stahlblechprofilen DIN 18182-1
Metallständer CW 75 C3, Ständerachsabstand 625 mm
Boden und Deckenanschlüsse mit Randprofilen
UW 75/40/06 C3
Befestigung mit bauaufsichtlich zugelassenen Befestigungsmitteln unter Berücksichtigung des Korrosionsschutzes.
Menge: 36,000 m²

**02.9 Zulage für Beplankung mit Zementbauplatten**
Zulage zur Ausführung der Beplankung aus zwei Lagen Zementbauplatten je Wandseite nach DIN EN 12467
wasserbeständig, für Nassräume

'..................................'
angebotenes Fabrikat

Beplankung einer Wandseite, zweilagig, Plattendicke 2x 12,5 mm,
kraftschlüssige Fugenverklebung mit Fugenkleber nach Herstellervorgaben,
Verschraubung mit bauaufsichtlich zugelassenen Schrauben nach Herstellervorgaben, inklusive Verspachtelung gemäß Merkblatt Nr. 2 des Bundesverbandes der Gipsindustrie e.V. Qualitätsstufe Q2 Standardverspachtelung.
Menge: 19,000 m²

**02.10 Zulage für Beplankung mit GKFI**
Zulage zur Ausführung der Beplankung einer Wandseite aus zwei Lagen Hartgipsplatten mit Faserarmierung nach DIN EN 520

'..................................'
angebotenes Fabrikat

Beplankung einer Wandseite, zweilagig, Plattendicke 2x 12,5 mm,aus Gipsplatten GKFI DIN 18180 bzw. Typ DFH2IR EN 520,
Verschraubung mit bauaufsichtlich zugelassenen Verbindungsmitteln nach Herstellervorgaben,
Verarbeitung gemäß DIN 18181.
Verspachtelung der Gipsplatten gemäß Merkblatt Nr. 2 des Bundesverbandes der Gipsindustrie e.V. Qualitätsstufe Q2 Standardverspachtelung,
Verarbeitung gemäß DIN 18181. Die Ausführung erfolgt unter Verwendung von DIN EN 13963, inklusive Spachtelmaterial oder alternativ Fügenfüller nach Herstellervorgaben.
Menge: 17,000 m²

**02.11 Zulage Verspachtelung Q3**
Zulage zu vorgenannter Beplankung mit Zementbauplatten und Faserarmierten Hartgipsplatten für die Verspachtelung gemäß Merkblatt Nr. 2 des Bundesverbandes der Gipsindustrie e.V. Qualitätsstufe Q3

Ausführungsort: Wandflächen ohne Fliesenbelag
Menge: 20,000 m²

**02.12 Stützenbekleidung 15 mm einlagig, F30, 16/24 cm, 4-seitig**
Holzstützen-Bekleidung mit Brandschutztechnischer Anforderungen an die Bekleidung,
Feuerwiderstandsklasse 30 Minuten nach DIN 4102-2.
Ausführung ohne Unterkonstruktion, dreiseitig mit nicht brennbaren, faserverstärkten Gipsplatten GM-F gem. DIN EN 15283-1
Brandverhalten A1 DIN EN 13501-1:

'.........'
angebotenes Fabrikat

Stützenabmessung: 16/24 cm
Bekleidung 4-Seitig

Plattendicke 15 mm, einlagig, Plattenstöße versetzt anordnen, Fugen/Fehlstellen/Schraubenköpfe/Klammerrücken mit Brandschutz-Spachtel zu schließen. Befestigung aller Beplankungslagen mit Stahlklammern nach DIN 18182-2 bzw. DIN EN 14566 mit Stahldrahtdurchmesser = 1,34 mm.
Ausführung gemäß Herstellervorgaben.

Ein entsprechender Verwendbarkeitsnachweis Brandschutz ist vorzulegen.
Menge: 10,500 m

**02.13 Stützenbekleidung 15 mm einlagig, F30, 24/24 cm, 3-seitig**
Stützenbekleidung wie vor beschrieben, jedoch
Stützenabmessung: 24/24 cm
Bekleidung dreiseitig
inklusive beidseitigen Anschluss an Stahlbetonwand
Menge: 3,500 m

**02.14 Zulage gleitender Deckenanschluss für Montagewand 125 mm**
Zulage zu den Positionen Montagewand / Installationswand,
d= 125mm für die Ausbildung eines nicht sichtbaren gleitenden Deckenanschlusses

Im EP mit einzurechnen sind alle erforderlichen Schneidearbeiten der GK- Platten, verschraubter Plattenstreifen, b=nach Bedarf, h=nach Bedarf, gleitender Steckwinkel UW100,
Befestigungsmittel, Trennstreifen zur Rohdecke lt. Detailblatt.

Oberflächenqualität: nicht sichtbar (Bereich abgehängte Decke)
Menge: 82,000 m

**02.15 Zulage gleitender Deckenanschluss für Installationswand 300 mm**
Zulage zu den Positionen Installationswand,
d= 300mm für die Ausbildung eines nicht sichtbaren gleitenden Deckenanschlusses

Deckenanschluss gleitend für Metallständerwände System Knauf W116.de oder gleichwertig bestehend aus verklebten Plattenstreifen die mit Trennwandkitt/Dichtungsband und geeigneten Befestigungsmitteln (z. B. Knauf-Drehstiftdübeln) an die Rohdecke gedübelt werden. Die Anschlussfugen dicht abspachteln. Fertigwanddicke: 300mm
Menge: 10,000 m

**02.16 Zulage gleitender Deckenanschluss für Installationswand 350 mm**
Zulage zu den Positionen Installationswand,
d= 350mm für die Ausbildung eines nicht sichtbaren gleitenden Deckenanschlusses

Deckenanschluss gleitend für Metallständerwände System Knauf W116.de oder gleichwertig bestehend aus verklebten Plattenstreifen die mit Trennwandkitt/Dichtungsband und geeigneten Befestigungsmitteln (z. B. Knauf-Drehstiftdübeln) an die Rohdecke gedübelt werden. Die Anschlussfugen dicht abspachteln. Fertigwanddicke: 350mm
Menge: 4,000 m

**02.17 Zulage gleitender Deckenanschluss für Installationswand 400 mm**
Zulage zu den Positionen Installationswand,
d= 400mm für die Ausbildung eines nicht sichtbaren gleitenden Deckenanschlusses

Deckenanschluss gleitend für Metallständerwände System Knauf W116.de oder gleichwertig bestehend aus verklebten Plattenstreifen die mit Trennwandkitt/Dichtungsband und geeigneten Befestigungsmitteln (z. B. Knauf-Drehstiftdübeln) an die Rohdecke gedübelt werden. Die Anschlussfugen dicht abspachteln. Fertigwanddicke: 400mm
Menge: 10,000 m

**02.18 Zulage gleitender Deckenanschluss für F30-Montagewand 125 mm**
Zulage zu den Positionen F30-Montagewand,
d= 125 mm für die Ausbildung eines nicht sichtbaren gleitenden Deckenanschlusses für zu erwartete Deckendurchbiegung von 40 mm

Herstellen des Deckenanschlusses gemäß Brandschutzanforderung F30, raumabschließend.

Im EP mit einzurechnen sind alle erforderlichen Schneidearbeiten der GK- Platten, verschraubter bzw. verleimter Plattenstreifen, b=nach Bedarf, h=nach Bedarf, gleitender Steckwinkel UW-Profil,
Befestigungsmittel, Trennstreifen zur Rohdecke lt. Regeldetail Hersteller.

Anschluss an angrenzende Bauteile unterschiedlichen Materials sind stumpf mit Trennstreifen auszuführen.

Oberflächenqualität: nicht sichtbar (Bereich abgehängte Decke)
Menge: 29,000 m

**02.19 Zulage gleitender Deckenanschluss für F30-Montagewand 150 mm**
Zulage zu den Positionen F30-Montagewand,
d= 150 mm für die Ausbildung eines nicht sichtbaren gleitenden Deckenanschlusses für zu erwartete Deckendurchbiegung von 40 mm

Herstellen des Deckenanschlusses gemäß Brandschutzanforderung F30, raumabschließend.

Im EP mit einzurechnen sind alle erforderlichen Schneidearbeiten der GK- Platten, verschraubter bzw. verleimter Plattenstreifen, b=nach Bedarf, h=nach Bedarf, gleitender Steckwinkel UW-Profil,
Befestigungsmittel, Trennstreifen zur Rohdecke lt. Regeldetail Hersteller.

Anschluss an angrenzende Bauteile unterschiedlichen Materials sind stumpf mit Trennstreifen auszuführen.

Oberflächenqualität: nicht sichtbar (Bereich abgehängte Decke)
Menge: 26,000 m

**02.20 Zulage gleitender Deckenanschluss für F30-Montagewand 210 mm**
Zulage zu den Positionen F30-Montagewand,
d= 210 mm für die Ausbildung eines nicht sichtbaren gleitenden Deckenanschlusses für zu erwartete Deckendurchbiegung von 40 mm

Herstellen des Deckenanschlusses gemäß Brandschutzanforderung F30, raumabschließend.

Im EP mit einzurechnen sind alle erforderlichen Schneidearbeiten der GK- Platten, verschraubter bzw. verleimter Plattenstreifen, b=nach Bedarf, h=nach Bedarf, gleitender Steckwinkel UW-Profil,
Befestigungsmittel, Trennstreifen zur Rohdecke lt. Regeldetail Hersteller.

Anschluss an angrenzende Bauteile unterschiedlichen Materials sind stumpf mit Trennstreifen auszuführen.

Oberflächenqualität: nicht sichtbar (Bereich abgehängte Decke)
Menge: 3,500 m

**02.21 Zulage für 90° Außeneckausbildung, h= ca. 2,30 - 3,60 m**
Ausbilden einer 90° Außeneckausbildung bei allen vorher beschriebenen Montagewänden ohne Brandschutzanforderungen, sofern nichts anderes im LV Text erwähnt
Außenecke ausbilden mit Eckschutzschiene 31/31/0,4 verzinkt, wandhoch einbauen und nach Werksvorschrift verspachteln. (GKB- und GKBI Verkleidung)
Oberflächenqualität: Q3

Wandhöhe ca. 2,30 - 3,60 m

Montageort: EG, 1.OG, DG
Menge: 20,000 m

**02.22 Zulage für 90° Außeneckausbildung, h = ca. 3,30 - 3,60 m, F30-Montagewand**
Ausbilden einer 90° Außeneckausbildung bei allen vorher beschriebenen Montagewänden mit Brandschutzanforderungen, sofern nichts anderes im LV Text erwähnt
Außenecke ausbilden mit Eckschutzschiene 31/31/0,4 verzinkt, wandhoch einbauen und nach Werksvorschrift verspachteln. (GKB- und GKBI Verkleidung)
Oberflächenqualität: Q3

Wandhöhe ca. 3,30 - 3,60 m

Montageort: DG
Menge: 7,000 m

**02.23 Zulage freistehendes Wandende**
Freistehendes Wandenden 125 mm als Zulage zur vorhergehenden Position Montagewände

Freistehendes Wandende bestehend aus einem verstärkten UA-Ständerprofil, b= 75 mm, FWD 75 mm Stirnseite mit 1 x 12,5 mm dicken GKB Plattenstreifen beplanken, die Kanten beidseitig raumhoch mit Kantenschutzprofil 31/31/0,4 mm bewehren und flächig abspachteln.
Gesamte Arbeit nach Werksvorschrift ausgeführt.
Oberflächenqualität: Q3

Wandhöhe: bis 3,50 m
Abrechnung erfolgt als komplette Wandendenausführung mit beidseitigen Kantenschutzeinarbeitungen über 1x Wandhöhe
Menge: 3,500 m

**02.24 Zulage für T- Verbindungsausbildung, h= ca. 2,30 - 3,35 m**
Ausbilden einer 90° T-Verbindung
Wand - Wand bei allen vorher beschriebenen Montagewänden ohne Brandschutzanforderungen, sofern nichts anderes im LV-Text erwähnt
(GKB- und GKBI Verkleidung)
Oberflächenqualität: Q3

Wandhöhe ca. 2,30 - 3,35 m

Montageort: EG, OG, DG
Menge: 33,000 m

**02.25 Zulage für T- Verbindungsausbildung F30, h= ca. 3,60 m**
Ausbilden einer 90° T- Verbindungsausbildung F30 Wand - Wand bei allen vorher beschriebenen Montagewänden ohne Brandschutzanforderungen, sofern nichts anderes im LV Text erwähnt
(GKB- und GKBI Verkleidung)
Oberflächenqualität: Q3

Wandhöhe ca. 3,60 m

Montageort: DG
Menge: 3,500 m

**02.26 Anschluss Montagewand an massive Wände, h= ca. 2,30 - 3,60 m**
Herstellen eines sichtbaren Wandanschlusses an eine Massivwand.
Die Beplankung ist dicht an die Massivwand anzuschließen.
Gesamte Arbeit nach Werksvorschrift ausgeführt.

Ausführung gemäß:
Knauf Detailblatt W112.de.-A1
Knauf Trenn-Fix und Knauf Uniflott/ Fugenfüller leicht

oder gleichwertig '.................................................................'
  Bietereintrag

Wandhöhe ca. 2,30 - 3,60 m
Menge: 128,000 m

**02.27 Anschluss F30-Montagewand an massive Wände, h= ca. 2,30 - 3,90 m**
Herstellen eines sichtbaren Wandanschlusses F30 an eine Massivwand.
Die Beplankung ist gemäß Brandschutzanforderung dicht an die Massivwand anzuschließen.
Gesamte Arbeit nach Werksvorschrift ausgeführt.

Ausführung gemäß:
Knauf Detailblatt W112.de.-A1
Knauf Trenn-Fix und Knauf Uniflott/ Fugenfüller leicht

oder gleichwertig '.................................................................'
  Bietereintrag

Wandhöhe ca. 2,30 - 3,90 m
Menge: 21,000 m

**02.28 Zulage für Türaussparung 101/213,5 cm, d=125 mm**
Zulage zu den vorhergehenden Positionen Montagewände
d= 125mm für die Ausbildung einer Türaussparung in einer neu zu erstellenden Wandfläche.
Seitlich und im Sturzbereich verwenden eines verstärkten 75mm breiten UA-Profils
Wanddicke gesamt: 125mm

Türgrößen:  101/213,5 cm (b/h)
Menge: 6,000 St

**02.29 Zulage für Türaussparung 113,5/265 cm, d=125 mm**
Zulage zu den vorhergehenden Positionen Montagewände
d= 125mm für die Ausbildung einer Türaussparung in einer neu zu erstellenden Wandfläche.
Seitlich und im Sturzbereich verwenden eines verstärkten 75mm breiten UA-Profils
Wanddicke gesamt: 125mm

Türgrößen:  113,5/265 cm (b/h)
Menge: 10,000 St

**02.30 Zulage für Türaussparung 113,5cm x 213,5cm, d=125 mm F30 Montagewand**
Zulage zu den vorhergehenden Positionen F30-Montagewände d= 125mm für die Ausbildung einer Türaussparung in einer neu zu erstellenden Wandfläche.
Herstellen der Aussparung gemäß Brandschutzanforderung F30
Seitlich und im Sturzbereich verwenden eines verstärkten  UA-Profils
Wanddicke gesamt: 125mm

Türbreiten:  113,5 cm (b/h)
Türhöhen: 213,5 cm (b/h)
Menge: 2,000 St

**02.31 Zulage für Türaussparung 101cm x 213,5cm, d=210mm F30 Montagewand**
Zulage zu den vorhergehenden Positionen F30-Montagewände d= 210 mm für die Ausbildung einer Türaussparung in einer neu zu erstellenden Wandfläche.
Herstellen der Aussparung gemäß Brandschutzanforderung F30
Seitlich und im Sturzbereich verwenden eines verstärkten  UA-Profils
Wanddicke gesamt: 210 mm

Türbreiten:  101 cm (b/h)
Türhöhen: 213,5 cm (b/h)
Menge: 1,000 St

**02.32 Zulage für Türaussparung 251cm x 270cm, d=150mm F30 Montagewand**
Zulage zu den vorhergehenden Positionen F30-Montagewände d= 150 mm für die Ausbildung einer Türaussparung in einer neu zu erstellenden Wandfläche.
Herstellen der Aussparung gemäß Brandschutzanforderung F30
Seitlich und im Sturzbereich verwenden eines verstärkten  UA-Profils
Wanddicke gesamt: 210 mm

Türbreiten:  251 cm (b/h)
Türhöhen: 270 cm (b/h)
Menge: 1,000 St

**02.33 Zulage für Teilbeplankung unterer Wandbereich**
Zulage zu vorbeschriebenen Montagewänden für den Mehraufwand für beidseitiges Beplanken des unteren Wandbereichs bis auf eine Höhe von ca. 40 bis 70 cm über OK RFB.

Ausführung der restlichen Beplankung nach Montage HLS / Elektro bzw. nach Einbau Estrich.

Zur Sicherstellung der notwendigen Stoßüberlappung der Beplankung ist die erste Lage entsprechend den Herstellervorgaben höher zu ziehen.
Menge: 138,500 m

**02.34 Herstellen runde Wanddurchbrüche, d= bis 100mm, Montagewand, 12,5-21cm**
Herstellen von runden Wanddurchbrüchen in neu zu erstellende Metallständerwände lt. Plan bzw. Bauleitung.

Herstellen mit entsprechenden Bohrkronen im Trockenbohrverfahren.

Bohrungen in neu zu erstellende gedämmte Metallständerwände mit einer innenliegenden Mineralwolleinlage.

Wanddicke: 12,5 bis 21 cm
Bohrung:  d= bis 100mm
Menge: 11,000 St

**02.35 Herstellen runde Wanddurchbrüche, d 101 - 200 mm, Montagewand**
Herstellen runde Wanddurchbrüche wie vor, jedoch
Durchmesser 101 mm bis 200 mm
Menge: 16,000 St

**02.36 Herstellen runde Wanddurchbrüche, d 201 - 260 mm, Montagewand**
Herstellen runde Wanddurchbrüche wie vor, jedoch
Durchmesser 201 mm bis 260 mm
Menge: 1,000 St

**02.37 Herstellen rechteckige Wanddurchbrüche, 150/150 mm, Montagewänden, 12,5-21cm**
Herstellen von rechteckigen Wanddurchbrüchen in neu zu erstellende Montagewände lt. Plan bzw. Bauleitung.

Herstellen mit entsprechenden Schneidegeräten im Trockenschneideverfahren.

Wanddurchbrüche in neu zu erstellende gedämmte Metallständerwände mit einer innenliegenden Mineralwolleinlage.

Wanddicke:  12,5 cm bis 21 cm
Wanddurchbruch:  150 x 150 mm (b/h)

Oberhalb und unterhalb des Ausschnitts sind vom nächstliegenden Metallständer zum nächsten Metallständer  Auswechslungen aus UW- Profilen einzubauen und mit der vorhandenen Beplankung zu verschrauben zwecks Öffnungsstabilisierung.
Menge: 3,000 St

**02.38 Herstellen rechteckige Wanddurchbrüche, 150/100 mm, Montagewand**
Herstellen rechteckige Wanddurchbrüche wie vor, jedoch Wanddurchbruch:  150 x 100 mm (b/h)
Menge: 1,000 St

**02.39 Herstellen rechteckige Wanddurchbrüche, 150/200 mm, Montagewand**
Herstellen rechteckige Wanddurchbrüche wie vor, jedoch Wanddurchbruch:  150 x 200 mm (b/h)
Menge: 1,000 St

**02.40 Herstellen rechteckige Wanddurchbrüche, 200/150 mm, Montagewand**
Herstellen rechteckige Wanddurchbrüche wie vor, jedoch Wanddurchbruch:  200 x 150 mm (b/h)
Menge: 4,000 St

**02.41 Herstellen rechteckige Wanddurchbrüche, 200/200 mm, Montagewand**
Herstellen rechteckige Wanddurchbrüche wie vor, jedoch Wanddurchbruch:  200 x 200 mm (b/h)
Menge: 3,000 St

**02.42 Herstellen rechteckige Wanddurchbrüche, 300/150 mm, Montagewand**
Herstellen rechteckige Wanddurchbrüche wie vor, jedoch Wanddurchbruch:  300 x 150 mm (b/h)
Menge: 1,000 St

**02.43 Herstellen rechteckige Wanddurchbrüche, 300/200 mm, Montagewand**
Herstellen rechteckige Wanddurchbrüche wie vor, jedoch Wanddurchbruch:  300 x 200 mm (b/h)
Menge: 2,000 St

**02.44 Herstellen rechteckige Wanddurchbrüche, 310/260 mm, Montagewand**
Herstellen rechteckige Wanddurchbrüche wie vor, jedoch Wanddurchbruch:  310 x 260 mm (b/h)
Menge: 1,000 St

**02.45 Herstellen rechteckige Wanddurchbrüche, 360/260 mm, Montagewand**
Herstellen rechteckige Wanddurchbrüche wie vor, jedoch Wanddurchbruch:  360 x 260 mm (b/h)
Menge: 1,000 St

**02.46 Herstellen rechteckige Wanddurchbrüche, 400/200 mm, Montagewand**
Herstellen rechteckige Wanddurchbrüche wie vor, jedoch Wanddurchbruch:  400 x 200 mm (b/h)
Menge: 2,000 St

**02.47 Herstellen rechteckige Wanddurchbrüche, 530/330 mm, Montagewand**
Herstellen rechteckige Wanddurchbrüche wie vor, jedoch Wanddurchbruch:  530 x 330 mm (b/h)
Menge: 2,000 St

**02.48 Herstellen rechteckige Wanddurchbrüche, 530/480 mm, Montagewand**
Herstellen rechteckige Wanddurchbrüche wie vor, jedoch Wanddurchbruch:  530 x 480 mm (b/h)
Menge: 2,000 St

**02.49 Herstellen rechteckige Wanddurchbrüche, 600/200 mm, Montagewand**
Herstellen rechteckige Wanddurchbrüche wie vor, jedoch Wanddurchbruch:  600 x 200 mm (b/h)
Menge: 1,000 St

**02.50 Herstellen rechteckige Wanddurchbrüche, 685/710-840 mm, Montagewand**
Herstellen rechteckige Wanddurchbrüche wie vor, jedoch Wanddurchbruch:  685 x 710 mm bis 840 mm (b/h)
Menge: 1,000 St

**02.51 Herstellen runde Wanddurchbrüche, d= bis 100mm, Installationswand, 30-40cm**
Herstellen von runden Wanddurchbrüchen in neu zu erstellende Installationswände lt. Plan bzw. Bauleitung.

Herstellen mit entsprechenden Bohrkronen im Trockenbohrverfahren.

Bohrungen in neu zu erstellende gedämmte Metallständerwände mit einer innenliegenden Mineralwolleinlage.

Wanddicke: 30 bis 40 cm
Bohrung:  d= bis 100mm
Menge: 115,000 St

**02.52 Herstellen runde Wanddurchbrüche d=101 mm - 200**
Herstellen runde Wanddurchbrüche wie vor, jedoch Durchmesser 101 - 200 mm
Menge: 9,000 St

**02.53 Herstellen runde Wanddurchbrüche d=201 mm - 250**
Herstellen runde Wanddurchbrüche wie vor, jedoch Durchmesser 201 - 250 mm
Menge: 3,000 St

**02.54 Herstellen rechteckige Wanddurchbrüche, 300/200 mm, Installationswand**
Herstellen von rechteckigen Wanddurchbrüchen in neu zu erstellende Installationswände lt. Plan bzw. Bauleitung.

Herstellen mit entsprechenden Schneidegeräten im Trockenschneideverfahren.

Wanddurchbrüche in neu zu erstellende gedämmte Metallständerwände mit einer innenliegenden Mineralwolleinlage.
Die Laibungen der Durchbrüche sind umlaufend zu Beplanken, Beplankung wie Metallständerwand.
Ausführung im nicht sichtbarem Bereich (abgehängte Decke)

Wanddicke:  30 bis 40 cm
Wanddurchbruch:  300 x 200 mm (b/h)

Oberhalb und unterhalb des Ausschnitts sind vom nächstliegenden Metallständer zum nächsten Metallständer  Auswechslungen aus UW- Profilen einzubauen und mit der vorhandenen Beplankung zu verschrauben zwecks Öffnungsstabilisierung.
Menge: 2,000 St

**02.55 Herstellen rechteckige Wanddurchbrüche, 300/200 mm, F30-Montagewand**
Herstellen von rechteckigen Wanddurchbrüchen in neu zu erstellende F30-Montagewände lt. Plan bzw. Bauleitung.

Herstellen mit entsprechenden Schneidegeräten im Trockenschneideverfahren.

Wanddurchbrüche in neu zu erstellende gedämmte Metallständerwände mit einer innenliegenden Mineralwolleinlage.
Die Laibungen der Durchbrüche sind umlaufend zu Beplanken, Beplankung wie Metallständerwand.
Ausführung im nicht sichtbarem Bereich (abgehängte Decke)

Wanddicke:  12,5 cm bis 21 cm
Wanddurchbruch:  300 x 200 mm (b/h)

Oberhalb und unterhalb des Ausschnitts sind vom nächstliegenden Metallständer zum nächsten Metallständer  Auswechslungen aus UW- Profilen einzubauen und mit der vorhandenen Beplankung zu verschrauben zwecks Öffnungsstabilisierung.
Menge: 4,000 St

**02.56 Herstellen rechteckige Wanddurchbrüche, 400/200 mm, F30-Montagewand**
Herstellen von rechteckigen Wanddurchbrüchen in neu zu erstellende F30-Montagewände lt. Plan bzw. Bauleitung wie vor beschrieben, jedoch.

Wanddurchbruch:  400 x 200 mm (b/h)
Menge: 1,000 St

**02.57 Herstellen rechteckige Wanddurchbrüche, 200/150 mm, F30-Montagewand**
Herstellen von rechteckigen Wanddurchbrüchen in neu zu erstellende F30-Montagewände lt. Plan bzw. Bauleitung wie vor beschrieben, jedoch.

Wanddurchbruch:  200 x 150 mm (b/h)
Menge: 2,000 St

**02.58 Sanitärvorsatzschalenabkofferung, h= ca. 3,70m, t=15 -25cm**
Sanitärvorsatzschalenabkofferung  (Vorwandinstallationswand) als senkrechte gerade wandhohe Abkofferung ausgebildet.

Wanddicke ca.125mm - 200mm
Unterkonstruktion als Metallständer CW 75
Beplankung: 2x GKBI je 12,5mm
Oberflächenqualität außenseitig Q3

Nichttragende innere Abkofferung (Metallständerwand),

Abkofferungswandhöhe: ca. 370 cm
Abkofferungsbreite:  nach Bedarf vor Ort festgelegt
Abkofferungstiefe:  ca. 15cm - 25cm

Umlaufende Anschlüsse starr,
vorhandener Befestigungsuntergrund Stahlbeton/ Mauerwerk, Estrich bzw. GK- Metallständerwand

Ausführung mit Unterkonstruktion aus verzinkten Stahlblechprofilen DIN 18182-1,
Metallständer CW 75,
Boden und Deckenanschlüsse mit Randprofilen UW 75/40,
Befestigung mit bauaufsichtlich zugelassenen Befestigungsmitteln.

Verspachtelung der Gipsplatten gemäß Merkblatt Nr. 2 des Bundesverbandes der Gipsindustrie e.V. Qualitätsstufe Q3 Standardverspachtelung,
Verarbeitung gemäß DIN 18181.

Montageort: EG WC- Bereiche

(Sanitäraussparungen in eigener Pos. aufgeführt)

Im EP mit einzurechnen sind alle erforderlichen Anpass- und Schneidearbeiten der Profile und Plattenverkleidungen an die gegebene Situation vor Ort.
Menge: 188,000 m²

**02.59 Gleitender Deckenanschluss Sanitärvorsatzschalenabkofferung**
Herstellung eines gleitenden Deckenanschlusses  - Deckenanschluss - gleitend ohne bauphysikalische Anforderungen.
Deckenanschluss bestehend aus verleimten Plattenstreifen 37,5 mm (dreilagig) und UW-Profilen gemäß DIN EN 14195 und DIN 18182-1, die mit Spachtelmaterial nach DIN EN 13963 an die Rohdecke gedübelt werden.
Anschluss an angrenzende Bauteile unterschiedlichen Materials sind stumpf mit Trennstreifen auszuführen.
Befestigungs- / Verbindungselemente nach DIN 18182-2 oder bauaufsichtlich zugelassene Befestigungs- / Verbindungselemente.
Unterkonstruktions- / Plattenstreifenbreite: 75 mm
Deckendurchbiegung: bis 20 mm
Menge: 65,000 m

**02.60 Zulage für 90° Außeneckausbildung, h= ca. 2,30 - 3,60 m**
Ausbilden einer 90° Außeneckausbildung bei allen vorher beschriebenen Vorsatzschalen ohne Brandschutzanforderungen, sofern nichts anderes im LV Text erwähnt
Außenecke ausbilden mit Eckschutzschiene 31/31/0,4 verzinkt, wandhoch einbauen und nach Werksvorschrift verspachteln. (GKB- und GKBI Verkleidung)
Oberflächenqualität: Q3

Wandhöhe ca. 2,30 - 3,60 m

Montageort: EG, 1.OG, DG
Menge: 67,000 m

**02.61 Zulage für 90° Außeneckausbildung, h = ca. 3,30 - 3,60 m, F30-Vorsatzschale**
Ausbilden einer 90° Außeneckausbildung bei allen vorher beschriebenen Vorsatzschalen mit Brandschutzanforderungen, sofern nichts anderes im LV Text erwähnt
Außenecke ausbilden mit Eckschutzschiene 31/31/0,4 verzinkt, wandhoch einbauen und nach Werksvorschrift verspachteln. (GKB- und GKBI Verkleidung)
Oberflächenqualität: Q3

Wandhöhe ca. 3,30 - 3,60 m

Montageort: DG
Menge: 7,000 m

**02.62 T-Verbindung Vorsatzschalen an Montagewand**
Herstellen einer T-Verbindung in bestehender Montagewand mit CW-Profilen.
Um eine Entkoppelung der Unterkonstruktion zu gewährleisten, sind die Profile mit Trennwandkitt von der Montagewand zu trennen.

Unterkonstruktion der anschließenden Vorsatzschale mit  bauaufsichtlich zugelassenen Befestigungs- / Verbindungselementen nach Herstellervorgaben an den Profilen der Montagewand montieren, ggf. Hohlraumdübel verwenden.

Die Beplankung ist dicht an die Montagewand anzuschließen.

Trennfuge mit Spachtelmaterial nach DIN EN 13963 eben nach Qualitätsstufe Q3 gemäß Merkblatt Nr. 2 des Bundesverbandes der Gipsindustrie e.V. verspachteln.

Auf die Anforderung der Schallübertragung über die Flanken ist zu achten.
Menge: 63,000 m

**02.63 Anschluss Sanitärvorsatzschale an massive Wände**
Herstellen eines sichtbaren Wandanschlusses vorbeschriebener Sanitärvorsatzschalen an eine Massivwand.
Die Beplankung ist dicht an die Massivwand anzuschließen.
Gesamte Arbeit nach Werksvorschrift ausgeführt.

Ausführung gemäß:
Knauf Detailblatt W112.de.-A1
Knauf Trenn-Fix und Knauf Uniflott/ Fugenfüller leicht

oder gleichwertig '.................................................................'
  Bietereintrag
Menge: 79,000 m

**02.64 Zulage für Teilbeplankung unterer Bereich Sanitärvorsatzschalenabkofferung**
Zulage zu vorbeschriebenen Sanitärvorsatzschalen- abkofferungen für den Mehraufwand für Beplanken des unteren Abkofferungsbereichs bis auf eine Höhe von ca. 40 cm über OK RFB.

Ausführung der restlichen Beplankung nach Montage HLS / Elektro bzw. nach Einbau Estrich.
Menge: 65,000 m

**02.65 Zulage für Sanitärwandöffnungen, d= 35mm- 70mm**
Zulage zur vorherigen Position Vorwandinstallationswand für die Erstellung von runden einseitigen Sanitärwandöffnungen nach Angabe HLS bzw. Elektrofachfirma.

d= 35-70mm

Im EP mit einzurechnen ist das saubere und maßhaltige Ausschneiden der runden Wandöffnungen mit geeigneten Kreisschneidewerkzeugen.
Anfallendes Ausbruchsmaterial ist rückstandslos zu entfernen und zu entsorgen.
Menge: 25,000 St

**02.66 Zulage für runde Wandöffnungen, d=71-100mm**
Zulage zur vorherigen Positionen Vorwandinstallationswand für die Erstellung von runden einseitigen Wandöffnungen nach Angabe HLS bzw. Elektrofachfirma.

d= 71 - 100 mm

Im EP mit einzurechnen ist das saubere und maßhaltige Ausschneiden der runden Wandöffnungen mit geeigneten Kreisschneidewerkzeugen.
Anfallendes Ausbruchsmaterial ist rückstandslos zu entfernen und zu entsorgen.
Menge: 11,000 St

**02.67 Zulage für runde Wandöffnungen, d=101mm -200mm**
Zulage zur vorherigen Position Vorwandinstallationswand für die Erstellung von runden einseitigen Wandöffnungen nach Angabe HLS bzw. Elektrofachfirma.

d= 101 - 200 mm

Im EP mit einzurechnen ist das saubere und maßhaltige Ausschneiden der runden Wandöffnungen mit geeigneten Kreisschneidewerkzeugen.
Anfallendes Ausbruchsmaterial ist rückstandslos zu entfernen und zu entsorgen.
Menge: 1,000 St

**02.68 Zulage für runde Wandöffnungen, d=201mm -260mm**
Zulage zur vorherigen Position Vorwandinstallationswand für die Erstellung von runden einseitigen Wandöffnungen nach Angabe HLS bzw. Elektrofachfirma.

d= 201 - 260 mm

Im EP mit einzurechnen ist das saubere und maßhaltige Ausschneiden der runden Wandöffnungen mit geeigneten Kreisschneidewerkzeugen.
Anfallendes Ausbruchsmaterial ist rückstandslos zu entfernen und zu entsorgen.
Menge: 2,000 St

**02.69 Zulage für rechteckige Wandöffnungen, 100/100 mm**
Zulage zur vorherigen Position Vorwandinstallationswand für die Erstellung von rechteckigen einseitigen Sanitärwandöffnungen nach Angabe HLS bzw. Elektrofachfirma.

(bxh) = 100 x 100mm

Im EP mit einzurechnen ist das saubere und maßhaltige Ausschneiden der rechteckigen Wandöffnungen mit geeigneten Schneidewerkzeugen.
Anfallendes Ausbruchsmaterial ist rückstandslos zu entfernen und zu entsorgen.
Menge: 1,000 St

**02.70 Zulage für rechteckige Wandöffnungen, 350/150 mm**
Zulage für rechteckige Wandöffnungen wie vor, jedoch
(bxh) = 350 x 150mm
Menge: 1,000 St

**02.71 Zulage für rechteckige Wandöffnungen, 300/200 mm**
Zulage für rechteckige Wandöffnungen wie vor, jedoch
(bxh) = 300 x 200mm
Menge: 1,000 St

**02.72 Zulage für rechteckige Wandöffnungen, 600/200 mm**
Zulage für rechteckige Wandöffnungen wie vor, jedoch
(bxh) = 600 x 200mm
Menge: 1,000 St

**02.73 Zulage für rechteckige Wandöffnungen, 550/800mm**
Zulage für rechteckige Wandöffnungen wie vor, jedoch
(bxh) = 550 x 800 mm
Menge: 1,000 St

**02.74 Zulage für rechteckige Wandöffnungen, 500/50-70mm**
Zulage für rechteckige Wandöffnungen wie vor, jedoch
(bxh) = 500 x 50 mm bis 70 mm
Menge: 3,000 St

**02.75 Zulage für rechteckige Wandöffnungen, 530/710-840 mm**
Zulage für rechteckige Wandöffnungen wie vor, jedoch
(bxh) = 530 x 710 bis 840 mm
Menge: 1,000 St

**02.76 Zulage für rechteckige Wandöffnungen, 685/710-840 mm**
Zulage für rechteckige Wandöffnungen wie vor, jedoch
(bxh) = 685 x 710 bis 840 mm
Menge: 3,000 St

**02.77 Zulage für rechteckige Wandöffnungen, 835/710-840 mm**
Zulage für rechteckige Wandöffnungen wie vor, jedoch
(bxh) = 835 x 710 bis 840 mm
Menge: 5,000 St

**02.78 Zulage für rechteckige Wandöffnungen, 1030/710-840 mm**
Zulage für rechteckige Wandöffnungen wie vor, jedoch
(bxh) = 1030 x 710 bis 840 mm
Menge: 1,000 St

**02.79 Zulage für rechteckige Wandöffnungen, 600/1000 mm**
Zulage für rechteckige Wandöffnungen wie vor, jedoch
(bxh) = 600 x 1000 mm
Menge: 4,000 St

**02.80 Schattenfuge als Zuluftöffnung**
Ausbilden einer Schattenfuge in vorbeschriebenen Sanitärvorsatzschalenabkofferungen als Zuluftöffnung.
Schattenfuge unter der abgehängten Decke ausbilden
Inklusive anpassen der Unterkonstruktion und 4-seitiges einspachteln eines Kantenschutzwinkels

Verspachtelung Qualitätsstufe Q3

Freier Lüftungsquerschnitt 120 m²
Breite / Höhe: 60/2 cm bzw. 50/2,5 cm
Menge: 3,000 St

**02.81 Öffnung herstellen, einschl. UK verstärken für Revisionsklappen 40x40cm**
Öffnung herstellen, einschl. Unterkonstruktion verstärken für die zum Einbau von Revisionsklappen 40cm x 40cm in Vorsatzschalenabkofferungen

als Zulage für Vorsatzschalenabkofferungen der vorhergehenden Positionen.
Menge: 3,000 St

**02.82 Öffnung herstellen, einschl. UK verstärken für Revisionsklappen 60x60cm**
Öffnung herstellen, einschl. Unterkonstruktion verstärken für die zum Einbau von Revisionsklappen 60cm x 60cm in Vorsatzschalenabkofferungen

als Zulage für Vorsatzschalenabkofferungen der vorhergehenden Positionen.
Menge: 2,000 St

**02.83 Öffnung herstellen, einschl. UK verstärken für Revisionsklappen 120x60cm**
Öffnung herstellen, einschl. Unterkonstruktion verstärken für die zum Einbau von Revisionsklappen 120cm x 60cm in Vorsatzschalenabkofferungen

als Zulage für Vorsatzschalenabkofferungen der vorhergehenden Positionen.
Menge: 1,000 St

**02.84 Revisionsklappe, 400x400mm, flächenbündig belegt, abklappbar**
Revisionsklappe, 400x400mm, flächenbündig belegt für abgehängte Unterdecke, abklappbar

Gewähltes Fabrikat:
Fa. Knauf alutop REVO 12,5 600x600

oder gleichwertig '.....................................................................'
  Bietereintrag Fabrikat

vorgerichtet für den Einbau in 2x12,5 mm dick beplankte Konstruktionen, liefern und einbauen, als Standardausführung,
mit flächenbündig eingeklebter Gipsplatten DIN 18180:

Abmessung (lichter Durchgang): 400 x 400 mm,

Sicherung des Innendeckels durch selbst justierende Fangarme, mit in die Rahmenecken integrierten, nicht sichtbaren Verschluss- und Scharniersystem.
Ausgestattet mit Vierkant-Verriegelung
Menge: 3,000 St

**02.85 Revisionsklappe, 600x600 mm, flächenbündig belegt, abklappbar**
Revisionsklappe wie vor, jedoch Größe
600 mm x 600 mm
Menge: 2,000 St

**02.86 Revisionsklappe, 1200 x600 mm, flächenbündig belegt, abklappbar**
Revisionsklappe wie vor, jedoch Größe
(b/h) 1200 mm x 600 mm
Menge: 1,000 St

**02.87 Bretthinterlegungen, Mehrschichtplatte, d= 30mm**
Liefern und fachgerechter Einbau einer Mehrschichtplatte in verschiedenen Lagen und Abmessungen.
Einbau im Bereich Innenwände mit erhöhter Lastabtragung etc. nach Absprache Bauleitung bzw. AG

Mehrschichtplattendicke: mind. 30mm
Material: Fichte

Abrechnung erfolgt nach tatsächlich verbauten Plattenflächen.
Verschnitt ist mit einzurechen.

Die einzelnen Platten sind versetzsicher an die jeweilige CW- Profile anzuschrauben.
Menge: 10,000 m²

**02.88 GK Abkofferung Fallrohr**
Liefern und montieren einer Gipskartonabkofferung für Fallrohre als vorgefertigtes U-förmiges Formteil

Außenabmessungen 25 / 25 / 25 cm
Länge EG ca. 333 cm, OG ca. 306 cm
Menge: 6,500 m

**02.89 Zulage für UA 50- Profile**
Zulage zu allen Metallständerinnenwände für die Verwendung von einzelnen ungelochten UA- Profilen in Bereich der verschiedenen Ständerwänden auf Anweisung AG bzw. Bauleitung.

Gewähltes Profil: UA 50
Menge: 5,000 m

**02.90 Zulage für UA 75- Profile**
Zulage zu allen Metallständerinnenwände für die Verwendung von einzelnen ungelochten UA- Profilen in Bereich der verschiedenen Ständerwänden auf Anweisung AG bzw. Bauleitung.

Gewähltes Profil: UA 75
Menge: 10,000 m

**02.91 Zulage für UA 100- Profile**
Zulage zu allen Metallständerinnenwände für die Verwendung von einzelnen ungelochten UA- Profilen in Bereich der verschiedenen Ständerwänden auf Anweisung AG bzw. Bauleitung.

Gewähltes Profil: UA 100
Menge: 5,000 m

### Titel 03 Akustikdecke Holzpaneele

**03.1 Unterkonstruktion waagrecht**
Verzinkte Stahlblech-Profile CD 60/27 mm nach DIN 18182 als nicht brennbare Unterkonstruktion im Kreuzrost

Das Grundprofil wird längs zu den Paneelen im Achsabstand von 900 mm mit dem darunterliegenden Tragprofil quer im Achsabstand von 735 mm verbunden. Die Verbindung erfolgt an den Kreuzpunkten mit Kreuzverbindern. Der Wandanschluss erfolgt umlaufend mittels UD-Profil in das die CD Profile eingesteckt werden sowie um grössere Öffnungen herum. Die Befestigung erfolgt für die Unterkonstruktion geeigneten, bauaufsichtlich zugelassenen Verbindungsmitteln. Wenn nötig sind die Profile bei Ungenauigkeiten der Tragkonstruktion eben auszurichten.

Befestigungsuntergrund:
- Rohdecke: Stahlbetondecke (Halbfertigteildecke)
- Wand: Stahlbetonwände, Ziegelmauerwerk verputzt, Trockenbauwände
Einbauhöhe bis 3,50 m
Abhängehöhe ca. 30cm

Unterkonstruktion für die Akustikpaneele liefern und montieren.
Menge: 73,000 m²

**03.2 Unterkonstruktion schräg, Einbauhöhe bis 3,50 m**
Verzinkte Stahlblech-Profile CD 60/27 mm nach DIN 18182 als nicht brennbare Unterkonstruktion im Kreuzrost wie vor beschrieben, jedoch der Dachschräge folgend

Dachneigung: ca. 20 ° Grad
Befestigungsuntergrund:
- Dampfbremse aus OSB-Platten auf Sparren montiert
- Wand: Ziegelmauerwerk verputzt, Trockenbauwände

Einbauhöhe bis 3,50 m
Abhängehöhe ca. 15 cm

Unterkonstruktion für die Akustikpaneele liefern und montieren.
Menge: 226,000 m²

**03.3 Zulage Unterkonstruktion schräg, Einbauhöhe über 3,50 m bis 10,00 m**
Zulage zu vorbeschriebener Position Unterkonstruktion für Einbauhöhen über 3,50 m bis 10,00 m

Einbauort: Treppenhaus, Vorraum und Mehrzwecksaal DG
Menge: 200,000 m²

**03.4 Zulage zu Unterkonstruktion schräg für Abhängehöhe**
Zulage zu vorbeschriebener Unterkonstruktion für Abhängehöhe von 30 cm in Teilbereichen
Menge: 8,000 m²

**03.5 Brettsperrholz-Akustikpaneel, waagrecht**
Brettsperrholz-Akustikpaneel Elemente liefern und an zuvor beschriebener Unterkonstruktion montieren. Montage waagrecht.

Oberfläche Fichte astrein, imprägniert (FIS-i): Sichtseite aus astreinen Fichtenholz-Einschichtplatten in astreiner Sortierung, die einer Kesseldruckimprägnierung mit einem Brandschutzmittel unterzogen sind. Die in Rift/Halbrift eingeschnittenen Lamellen sind sichtbar keilgezinkt, der Farbton der Lamellen variiert deutlich (farbiges Erscheinungsbild), Oberfläche sauber geschliffen und strukturiert.

Die Sichtoberfläche ist nach Prüfung für die Brandverhaltensklasse C-s2,d0 nach DIN EN 13501-1 klassiifziert.

Akustikprofil:
625-20-4 (Leistenbreite: 20 mm, Fugenbreite: 4 mm, Fugentiefe: 16 mm)

Bewerteter Schallabsorptionsgrad der gesamten Verkleidungskonstruktion
alpha w = 0,75 nach DIN EN ISO 11654

Weitere technische Informationen:
- Höhe: 33 mm, Länge: 2940 mm, Deckbreite: 625 mm
- Umlaufende Nut für Verbindung mit Sperrholzfeder
- Holzart Mittel- und Rücklage Fichte/Tanne
- Technisch getrocknet, Holzfeuchte 9±2%
- Kreuzweise, schadstofffreie PUR-Verklebung
- Hinter der Leistenoberfläche ist mit 70% Flächenanteil ein Holzfaser-Absorber integriert (A70G)
- Rückseite: Offen, vier Längsleisten

gewähltes Fabrikat: LIGNO Akustik light 3S-33/A70G oder gleichwertig

Angebotenes Fabrikat:

'.............................................................................................'
(Bietereintrag)

Abschluss der Verkleidungsfläche mit einer Schattenfuge von 10 mm Breite.

Die verborgene Befestigung erfolgt mit Spezialschrauben. Es sind geeignete Befestigungsmittel nach Herstellerangabe zu verwenden.

*** HINWEIS *** Für die Befestigung der Akustikpaneele an Unterkonstruktionen aus Metall müssen Spezial-Blechschrauben verwendet werden. Wenn für die Verbindungsmittel besondere Korrosionsbeständigkeit gefordert ist, kann zusätzliches Vorbohren erforderlich sein. Evtl. Mehraufwände sind einzukalkulieren. Geeignete Befestigungsmittel sind beim Hersteller zu beziehen.
Menge: 73,000 m²

**03.6 Brettsperrholz-Akustikpaneel, schräg**
Brettsperrholz-Akustikpaneel Elemente liefern und an zuvor beschriebener Unterkonstruktion montieren wie vor beschrieben, jedoch Montage schräg, der Dachschräge folgend.

Dachneigung: ca. 20° Grad
Menge: 226,000 m²

**03.7 Zulage Brettsperrholz-Akustikpaneel, schräg, Einbauhöhe über 3,50 m bis 10,00 m**
Zulage zu vorbeschriebener Position Brettsperrholz-Akustikpaneel, schräg, für Einbauhöhen über 3,50 m bis 10,00 m

Einbauort: Treppenhaus, Vorraum und Mehrzwecksaal DG
Menge: 200,000 m²

**03.8 Mineralwoll-Auflage 30 mm, waagrecht**
Liefern und Einbauen einer Dämmschicht aus Mineralwolle-Dämmplatten nach DIN EN 13162, in vorbeschriebene Deckenkonstruktion.
Dicke 30 mm
Menge: 73,000 m²

**03.9 Mineralwoll-Auflage 30 mm, schräg**
Liefern und Einbauen einer Dämmschicht aus Mineralwolle-Dämmplatten nach DIN EN 13162, in vorbeschriebene schräge Deckenkonstruktion.
Dicke 30 mm

Einbau bei schrägen Decken
Dachneigung ca. 20° Grad

Einbauort: Treppenraum DG
Menge: 100,000 m²

**03.10 Mineralwoll-Einlage 140 mm, schräg**
Liefern und Einbauen einer Dämmschicht aus Mineralwolle-Dämmplatten nach DIN EN 13162, in vorbeschriebene Deckenkonstruktion.
Dicke 140 mm

Einbau bei schrägen Decken
Dachneigung ca. 20° Grad

Einbauort: Mehrzwecksaal DG
Menge: 126,000 m²

**03.11 Senkrechter Deckenabschluss, Deckensprung h= ca. 35cm**
Liefern und fachgerechte Montage einers senkrechten Deckenabschluß im Bereich der abgehängten Akustikpaneeldecke als geschlosserer Abschluss für Deckensprung bzw. bei Deckenöffnungen.

Bestehend aus:

Hängende senkrechte Metall- Unterkonstruktion aus UW- und CW- Profilen, 50mm bzw. 75mm und 1- seitig Beplankt mit einer GKB- Plattenverkleidung.

Höhe Deckensprung: ca. 35 cm

Oberer Befestigungsuntergrund: StB- Decken
Seitlicher Befestigungsuntergrund: Zwischenwände aus Mauerwerk bzw. Trockenbauwände
Unterer Abschluß: freispannender Abschluß.

Der untere Abschluß ist so auszubilden, das die anschließende Akustikdecke ohne breitere Übergangsstufe direkt anschließt.
Der untere Abschluß ist mit Kantenschutzprofil 31/31/0,4 mm zu bewehren und flächig waagrecht abzuspachteln.

Beplankung 1 -seitig: 1x GKB
Plattendicke je 12,5 mm,
Verarbeitung gemäß DIN 18181.

Verspachtelung der Gipsplatten gemäß Merkblatt Nr. 2 des Bundesverbandes der Gipsindustrie e.V. Qualitätsstufe Q3 Standardverspachtelung,
Verarbeitung gemäß DIN 18181.
Menge: 17,000 m

**03.12 Senkrechter Deckenabschluss, Deckensprung h = 15 cm**
Senkrechter Deckenabschluss wie vor beschrieben, jedoch Höhe ca. 15 cm, 1- seitig Beplankt mit Brettsperrholz-Akustikpaneel
Menge: 4,000 m

**03.13 Deckenöffnungen rund, Durchmesser bis 70 mm**
Herstellen von Öffnungen in der Akustikdecke für den Einbau von Einbauteilen wie z. B. Lautsprecher etc., inklusive der erforderlichen Auswechslungsarbeiten an der Unterkonstruktion, das Anarbeiten der Platten und Einfärben der Plattenkanten, wo diese nicht durch Blenden abgedeckt werden,
Größe rund, Durchmesser bis 70 mm
Menge: 30,000 St

**03.14 Deckenöffnungen rund, DN 71-200 mm**
Herstellen von Öffnungen in der Akustikdecke für den Einbau von Einbauteilen wie z. B. Lautsprecher etc., inklusive der erforderlichen Auswechslungsarbeiten an der Unterkonstruktion, das Anarbeiten der Platten und Einfärben der Plattenkanten, wo diese nicht durch Blenden abgedeckt werden,
Größe: rund, Durchmesser 71 bis 200 mm
Menge: 11,000 St

**03.15 Deckenöffnungen rund, DN 201-250 mm**
Herstellen von Öffnungen in der Akustikdecke für den Einbau von Einbauteilen wie z. B. Lautsprecher etc., inklusive der erforderlichen Auswechslungsarbeiten an der Unterkonstruktion, das Anarbeiten der Platten und Einfärben der Plattenkanten, wo diese nicht durch Blenden abgedeckt werden,
Größe: rund, Durchmesser 201 bis 250 mm
Menge: 10,000 St

**03.16 Deckenöffnungen rechteckig, 42/305 mm**
Herstellen von rechteckigen Öffnungen in vorbeschriebener Akustikdecke inklusive Auswechslung und ggf, Verstärkung der Unterkonstruktion
Größe: 42 mm x 305 mm
Menge: 5,000 St

**03.17 Deckenöffnungen quadratisch, 400/400 mm**
Herstellen von rechteckigen Öffnungen in vorbeschriebener Akustikdecke inklusive Auswechslung und ggf, Verstärkung der Unterkonstruktion
Größe: 400 mm x 400 mm
Menge: 8,000 St

**03.18 Bretteinlagen / Schraubrecht 1000 x 1000 mm**
Herstellen und fachgerechte Montage von 3- Schicht- Holzwerkstoffplatten als Bretteinlagen / Schraubrecht für diverse Anbauten vor Ort festgelegt.

Holzunterkonstruktion:
Breite:  ca. 1000 mm
Länge:  ca. 1000 mm

für den Einbau einer Bretteinlage / eines Schraubrechts zwischen den Unterkonstruktionen der abgehängten Decke zur Befestigung von Leuchten und Anbauteilen an der Decke bzw. Dachschräge.
Menge: 5,000 St

**03.19 Bretteinlagen / Schraubrecht 1500 x 1500 mm**
Schraubrecht wie vor beschrieben, jedoch

Holzunterkonstruktion:
Breite:  ca. 1500 mm
Länge:  ca. 1500 mm
Menge: 6,000 St

**03.20 Bretteinlagen / Schraubrecht 200 x 200 mm**
Schraubrecht wie vor beschrieben jedoch

Holzunterkonstruktion:
Breite:  ca. 200 mm
Länge:  ca. 200 mm
Menge: 8,000 St

**03.21 Bretteinlagen / Schraubrecht 300 x 300 mm**
Schraubrecht wie vor beschrieben jedoch

Holzunterkonstruktion:
Breite:  ca. 300 mm
Länge:  ca. 300 mm
Menge: 10,000 St

**03.22 Bretteinlagen / Schraubrecht 400 x 400 mm**
Schraubrecht wie vor beschrieben jedoch

Holzunterkonstruktion:
Breite:  ca. 400 mm
Länge:  ca. 400 mm
Menge: 17,000 St

**03.23 Öffnung herstellen, einschl. UK verstärken für Leuchtenausschnitt 60x60cm**
Öffnung herstellen, einschl. Unterkonstruktion verstärken für die Deckenbekleidung Brettsperrholz-Akustikpaneel-Platten
zum Einbau von Leuchten 60cm x 60cm bis 62 cm x 62 cm

als Zulage für Deckenbekleidung der vorhergehenden Positionen.
Menge: 3,000 St

**03.24 Öffnung herstellen, einschl. UK verstärken für Revisionsklappen 60x60cm**
Öffnung herstellen, einschl. Unterkonstruktion verstärken für die Deckenbekleidung Brettsperrholz-Akustikpaneel-Platten
zum Einbau von Revisionsklappen 60cm x 60cm

als Zulage für Deckenbekleidung der vorhergehenden Positionen.
Menge: 1,000 St

**03.25 Öffnung herstellen, einschl. UK verstärken für Revisionsklappen 30x30cm**
Öffnung herstellen, einschl. Unterkonstruktion verstärken für die Deckenbekleidung Brettsperrholz-Akustikpaneel-Platten
zum Einbau von Revisionsklappen 30cm x 30cm

als Zulage für Deckenbekleidung der vorhergehenden Positionen.
Menge: 7,000 St

**03.26 Revisionsklappe, 600x600mm, flächenbündig belegt, abklappbar**
Revisionsklappe, 600x600mm, flächenbündig belegt für abgehängte Unterdecke, abklappbar

'....................................'
Bietereintrag Fabrikat

vorgerichtet für den Einbau in 33 mm dick beplankte Konstruktionen, liefern und einbauen, als Standardausführung,
mit flächenbündig eingeklebter bzw. eingeschraubter Beplankung wie vor beschrieben

Es ist darauf zu achten, dass das die Lamellen der Beplankung ohne Versatz zur Hauptfläche ausgeführt werden

Abmessung (lichter Durchgang): 600 x 600 mm,

Sicherung des Innendeckels durch selbst justierende Fangarme, mit in die Rahmenecken integrierten, nicht sichtbaren Verschluss- und Scharniersystem.
Ausgestattet mit Vierkant-Verriegelung
Menge: 1,000 St

**03.27 Revisionsklappe, 600x600mm, flächenbündig belegt, abklappbar**
Revisionsklappe,  wie vor beschrieben, jedoch

Größe 300x300mm
Menge: 7,000 St

**03.28 Leitungsdurchführung**
Leitungsdurchführung für Elektroleitungen in vorbeschriebenen abgehängten Decken herstellen
Menge: 50,000 St

### Titel 04 Gipskartondecken

**04.1 Abgehängte Decke zementgebundene Platten**
Deckenbekleidung als abgehängte Decke mit zementgebundenen Platten auf waagrecht montierter Unterkonstruktion aufbringen und malerfertig verspachteln.

Einbauhöhe: ca 2,70 m über FOK
Abhängehöhe: ca. 35 cm
Befestigungsuntergrund: Stahlbetondecke

Ausführung der Unterkonstruktion aus  aus korrosionsgeschützten Stahlblechprofilen DIN 18182-1,
als Grund- und Tragprofile CD 60/27,
Befestigung mit Noniussystem und bauaufsichtlich zugelassenen Befestigungsmitteln unter Berücksichtigung des Korrosionsschutzes.

Dämmschicht aus Mineralwolle nach DIN EN 13162,
Dicke 40 mm,

Beplankung
Zementgebundene Platten
Dicke 12,5 mm einlagig
Oberflächenqualität Q3

gewähltes Fabrikat:
AQUAPANEL Cement Board Indoor oder gleichwertig

'...................................................................................'
angebotenes Fabrikat

Verspachtelung der zementgebundenen Platten gemäß Herstellervorschrift, Qualitätsstufe Q3 erhöhte Anforderungen

Die Beplankung erfolgt zu einem späteren Zeitpunkt als die Montage der UK wegen Zwischengewerk Heizungsbauer Lüftungsmontage.
Diese Gegebenheit ist im EP mit einzurechnen.
Nachforderungen diesbezüglich werden nicht anerkannt.

Einbauort: EG Barrierefreies WC/Dusche
Menge: 14,000 m²

**04.2 Abgehängte Gipslochdecke einschl. Metall- UK und Akustik- Dämmauflage 40mm, h=2,70 m**
Unterdecke gemäß DIN 18168-1,
Einbauhöhe: ca. 2,70 m, Abhängehöhe: ca. 30 cm.
Schallabsorptionsgrad DIN EN ISO 11654 aW = 0,60 (L) (bei Konstruktionstiefe 200 mm).
Befestigungsuntergrund: Stahlbetondecke.

Ausführung der Unterkonstruktion aus verzinkten Stahlblechprofilen DIN 18182-1,
als Grund- und Tragprofile CD 60/27,
Befestigung mit Noniussystem und bauaufsichtlich zugelassenen Befestigungsmitteln.

Dämmschicht aus Mineralwolle nach DIN EN 13162,
Dicke 40 mm,
Produkt: Knauf Insulation Akustik-Dämmplatte TP 440
oder gleichwertig.

'.........................................................................................'
angebotenes Fabrikat

Decklage/Bekleidung aus gelochten Gipsplatten DIN 18180:
Knauf Cleaneo UFF mit Luftreinigungseffekt,
werkseits grundierten Kanten, Stufenfalz als Abstandhalter,
einlagig, Plattendicke 12,5 mm,
Lochbild: Gerade Quadratlochung 8/18 Q,
Rückseite kaschiert mit Knauf Akustikvlies, Farbe schwarz,
Ausführung der Fugen: gespachtelt,

Das Lochbild ist ohne Versatz und Abstandsabweichungen auszubilden.

Verarbeitung gemäß DIN 18181.
Ausführung gemäß Knauf Detailblatt D12.de,
System: Knauf Cleaneo® Akustik UFF Designdecke D127.de oder gleichwertig

'................................................................................................'
angebotenes Fabrikat
Menge: 126,000 m²

**04.3 Abgehängte Gipslochdecke einschl. Metall- UK und Akustik- Dämmauflage 40mm, h=2,50 m**
Abgehängte Gipslochdecke wie vor beschrieben, jedoch Abhänge-Höhe 50 cm
Menge: 24,000 m²

**04.4 Abgehängte Gipslochdecke einschl. Metall- UK und Akustik- Dämmauflage 40mm, h=3,05 m**
Abgehängte Gipslochdecke wie vor beschrieben, jedoch Abhänge-Höhe 25 cm bis 80 cm, Raumhöhe ca. 3,05 m

Decke waagrecht, Befestigung an Dachschräge, somit unterschiedliche Abhängehöhen.
Dachschräge 20° Grad, Abhängehöhe von 25 cm bis 80 cm

Befestigungsuntergrund:
- Dampfbremse aus OSB-Platten auf Sparren montiert
- Wand: Ziegelmauerwerk verputzt, Trockenbauwände

Einbauort: WC`s Dachgeschoß
Menge: 7,000 m²

**04.5 Abgehängte Gipslochdecke einschl. Metall- UK und Akustik-Dämmauflage, schräg**
Abgehängte Gipslochdecke wie vor beschrieben, jedoch Montage geneigt, der Dachschräge folgend

Dachneigung: ca. 20 ° Grad
Befestigungsuntergrund:
- Dampfbremse aus OSB-Platten auf Sparren montiert
- Wand: Ziegelmauerwerk verputzt, Trockenbauwände

Einbauhöhe bis 4,00 m
Abhängehöhe ca. 25 cm
Menge: 76,000 m²

**04.6 Zulage Abgehängte Decke, Anarbeiten Schräge**
Zulage zu der vorbeschriebenen abgehängten Decke für das Anarbeiten an schräge Wände.
Mehraufwand für zusätzliche Anpassarbeiten der Unterkonstruktion und Schneidearbeiten sowie Schrägschnitte Beplankung.
Menge: 18,000 m

**04.7 Zulage geschlossenes raumumlaufendes Randfries, b= ca. 20cm**
Zulage geschlossenes Randfries
Zulage zu den Vorpositionen Gipslochdecken für die Ausführung der Gipskartondecken mit geschlossenen raumumschließenden Randfries aus GKB- Platten.

Breite: 20cm,
Spachtelung Q3

Im EP mit einzurechnen sind alle dafür benötigten zusätzlichen Unterkonstruktionen sowie alle erforderlichen Schneide- und Anpassarbeiten an die jeweilige gegebene Situation vor Ort und der Mehraufwand an Spachtelarbeiten.

EP bezieht sich nur als Zulage zu der jeweiligen Hauptposition Gipslochdecke.
Randfriesflächen werden übermessen.
Menge: 202,000 m

**04.8 Senkrechter Deckenabschluss, h= ca. 35 cm**
Liefern und fachgerechte Montage eines senkrechten Deckenabschlusses im Bereich der abgehängten Gipskartondecken als geschlosserer Abschluss bei Deckenöffnungen.

Bestehend aus:

Hängende senkrechte Metall- Unterkonstruktion aus UW- und CW- Profilen, 50mm bzw. 75mm und 1- seitig Beplankt mit einer GKB- Plattenverkleidung.

Höhe Deckenabschluss: ca. 35 cm

Oberer Befestigungsuntergrund: StB- Decken
Seitlicher Befestigungsuntergrund: Zwischenwände aus Mauerwerk oder Trockenbauwände
Unterer Abschluß: freispannender Abschluß.

Der untere Abschluß ist so auszubilden, das die anschließende Gipskartondecke ohne breitere Übergangsstufe direkt anschließt.
Der untere Abschluß ist mit Kantenschutzprofil 31/31/0,4 mm zu bewehren und flächig waagrecht abzuspachteln.

Beplankung 1 -seitig: 1x GKB
Plattendicke je 12,5 mm,
Verarbeitung gemäß DIN 18181.

Verspachtelung der Gipsplatten gemäß Merkblatt Nr. 2 des Bundesverbandes der Gipsindustrie e.V. Qualitätsstufe Q3 Standardverspachtelung,
Verarbeitung gemäß DIN 18181.
Menge: 14,000 m

**04.9 Öffnung herstellen, einschl. UK verstärken für Revisionsklappen 60x60cm**
Öffnung herstellen, einschl. Unterkonstruktion verstärken für die Deckenbekleidung aus geschlossenen GKB- Platten sowie für die Gipslochdecken
zum Einbau von Revisionsklappen 60cm x 60cm

als Zulage für Deckenbekleidung der vorhergehenden Positionen.
Menge: 11,000 St

**04.10 Revisionsklappe, 600x600mm, flächenbündig belegt, abklappbar**
Revisionsklappe, 600x600mm, flächenbündig belegt für abgehängte Unterdecke, abklappbar

Gewähltes Fabrikat:
Fa. Knauf alutop REVO 12,5 600x600

oder gleichwertig '.....................................................................'
  Bietereintrag Fabrikat

vorgerichtet für den Einbau in 12,5 mm dick beplankte Konstruktionen, liefern und einbauen, als Standardausführung,
mit flächenbündig eingeklebter gelochten Gipsplatten DIN 18180:
Knauf Cleaneo UFF mit Luftreinigungseffekt,
Lochbild: Gerade Quadratlochung 8/18 Q,

Es ist darauf zu achten, dass das Lochbild ohne Versatz zur Hauptfläche ausgeführt wird

Abmessung (lichter Durchgang): 600 x 600 mm,

Sicherung des Innendeckels durch selbst justierende Fangarme, mit in die Rahmenecken integrierten, nicht sichtbaren Verschluss- und Scharniersystem.
Ausgestattet mit Vierkant-Verriegelung
Menge: 4,000 St

**04.11 Revisionsklappe, 400x400mm, flächenbündig belegt, abklappbar**
Revisionsklappe wie vor beschrieben, jedoch Größe

400 mm x 400 mm
Menge: 7,000 St

**04.12 Randfriesausbildung um Revisionsklappen, 60x60cm**
Zulage zu den Vorpositionen Gipslochdecken für die Ausführung der Gipskartondecken mit geschlossenem raumumschließenden Randfries aus GKB- Platten um Revisionklappen.

Revisionsklappen: ca. 60x60cm
Breite: 20cm,
Spachtelung Q3

Im EP mit einzurechnen sind alle dafür benötigten zusätzlichen Unterkonstruktionen sowie alle erforderlichen Schneide- und Anpassarbeiten an die jeweilige gegebene Situation vor Ort und der Mehraufwand an Spachtelarbeiten.

EP bezieht sich nur als Zulage zu der jeweiligen Hauptposition Gipslochdecke.
Randfriesflächen werden übermessen.
Menge: 11,000 St

**04.13 Bretteinlagen / Schraubrecht 1000 x 1000 mm**
Herstellen und fachgerechte Montage von 3- Schicht- Holzwerkstoffplatten als Bretteinlagen / Schraubrecht für diverse Anbauten vor Ort festgelegt.

Holzunterkonstruktion:
Breite:  ca. 1000 mm
Länge:  ca. 1000 mm

für den Einbau einer Bretteinlage / eines Schraubrechts zwischen den Unterkonstruktionen der abgehängten Decke zur Befestigung von Leuchten und Anbauteilen an der Decke bzw. Dachschräge.
Menge: 5,000 St

**04.14 Bretteinlagen / Schraubrecht 200 x 200 mm**
Bretteinlagen / Schraubrecht wie vor beschrieben, jedoch

Breite:  ca. 200 mm
Länge:  ca. 200 mm
Menge: 8,000 St

**04.15 Bretteinlagen / Schraubrecht 300 x 300 mm**
Bretteinlagen / Schraubrecht wie vor beschrieben, jedoch

Breite:  ca. 300 mm
Länge:  ca. 300 mm
Menge: 10,000 St

**04.16 Bretteinlagen / Schraubrecht 400 x 400 mm**
Bretteinlagen / Schraubrecht wie vor beschrieben, jedoch

Breite:  ca. 400 mm
Länge:  ca. 400 mm
Menge: 17,000 St

**04.17 Bretteinlagen / Schraubrecht 1200 x 1200 mm**
Bretteinlagen / Schraubrecht wie vor beschrieben, jedoch

Breite:  ca. 1200 mm
Länge:  ca. 1200 mm
Menge: 17,000 St

**04.18 Bretteinlagen / Schraubrecht 1300 x 900 mm**
Bretteinlagen / Schraubrecht wie vor beschrieben, jedoch

Breite:  ca. 1300 mm
Länge:  ca. 900 mm
Menge: 1,000 St

**04.19 Bretteinlagen / Schraubrecht 2700 x 1000 mm**
Bretteinlagen / Schraubrecht wie vor beschrieben, jedoch

Breite:  ca. 2700 mm
Länge:  ca. 1000 mm
Menge: 2,000 St

**04.20 Bretteinlagen / Schraubrecht 150 x 9000 mm**
Bretteinlagen / Schraubrecht wie vor beschrieben, jedoch

Breite:  ca. 150 mm
Länge:  ca. 9000 mm
Menge: 1,000 St

**04.21 Bretteinlagen / Schraubrecht 150 x 6000 mm**
Bretteinlagen / Schraubrecht wie vor beschrieben, jedoch

Breite:  ca. 150 mm
Länge:  ca. 6000 mm
Menge: 1,000 St

**04.22 Bretteinlagen / Schraubrecht 150 x 4400 mm**
Bretteinlagen / Schraubrecht wie vor beschrieben, jedoch

Breite:  ca. 150 mm
Länge:  ca. 4400 mm
Menge: 2,000 St

**04.23 Deckenöffnungen rund, DN bis 70 mm**
Herstellen von Öffnungen in der Akustikdecke für den Einbau von Einbauteilen wie z. B. Lautsprecher etc., inklusive der erforderlichen Auswechslungsarbeiten an der Unterkonstruktion, das Anarbeiten der Platten und Einfärben der Plattenkanten, wo diese nicht durch Blenden abgedeckt werden,
Größe: rund, Durchmesser bis 70 mm
Menge: 30,000 St

**04.24 Deckenöffnungen rund, DN 71-200 mm**
Herstellen von Öffnungen in der Akustikdecke für den Einbau von Einbauteilen wie z. B. Lautsprecher etc., inklusive der erforderlichen Auswechslungsarbeiten an der Unterkonstruktion, das Anarbeiten der Platten und Einfärben der Plattenkanten, wo diese nicht durch Blenden abgedeckt werden,
Größe: rund, Durchmesser 71 bis 200 mm
Menge: 24,000 St

**04.25 Deckenöffnungen rund, DN 201-250 mm**
Herstellen von Öffnungen in der Akustikdecke für den Einbau von Einbauteilen wie z. B. Lautsprecher etc., inklusive der erforderlichen Auswechslungsarbeiten an der Unterkonstruktion, das Anarbeiten der Platten und Einfärben der Plattenkanten, wo diese nicht durch Blenden abgedeckt werden,
Größe: rund, Durchmesser 201 bis 250 mm
Menge: 10,000 St

**04.26 Deckenöffnungen rund, DN 350 mm**
Herstellen von Öffnungen in der Akustikdecke für den Einbau von Einbauteilen wie z. B. Lautsprecher etc., inklusive der erforderlichen Auswechslungsarbeiten an der Unterkonstruktion, das Anarbeiten der Platten und Einfärben der Plattenkanten, wo diese nicht durch Blenden abgedeckt werden,
Größe: rund, Durchmesser 350 mm
Menge: 1,000 St

**04.27 Deckenöffnungen rechteckig, 42/305 mm**
Herstellen von rechteckigen Öffnungen in vorbeschriebener GK-Decke inklusive Auswechslung und ggf, Verstärkung der Unterkonstruktion
Größe: 42 mm x 305 mm
Menge: 5,000 St

**04.28 Deckenöffnungen quadratisch, 400/400 mm**
Herstellen von rechteckigen Öffnungen in vorbeschriebener GK-Decke inklusive Auswechslung und ggf, Verstärkung der Unterkonstruktion
Größe: 400 mm x 400 mm
Menge: 10,000 St

**04.29 Deckenöffnungen quadratisch, 600/600 mm**
Herstellen von rechteckigen Öffnungen in vorbeschriebener GK-Decke inklusive Auswechslung und ggf, Verstärkung der Unterkonstruktion
Größe: 600 mm x 600 mm
Menge: 1,000 St

**04.30 Leitungsdurchführung**
Leitungsdurchführung für Elektroleitungen in vorbeschriebenen abgehängten Decken herstellen
Menge: 50,000 St

**04.31 Zulage Lochdecke für Leuchtenausschnitte nach Bedarf**
Herstellen von Öffnungen in der Akustikdecke für den Einbau von Raster- oder Langfeldleuchten etc., inklusive der erforderlichen Auswechslungsarbeiten an der Unterkonstruktion, das Anarbeiten der Platten und Einfärben der Plattenkanten, wo diese nicht durch Blenden abgedeckt werden,
Im Bereich der Leuchtenauflagepunkte sind zusätzliche Abhänger vorzusehen.

Größe (L/B): 600/600 mm bis 625/625 mm
Menge: 10,000 St

**04.32 Zulage Lochdecke für Dehnfugenausbildungen**
Herstellen einer Dehnfugenausbildung der Gipslochdecke
Die Unterkonstruktion ist entsprechend zu unterbrechen
Auf einen exakt parallelen Fugenverlauf zu den angrenzenden Gipslochdecken ist zu achten.
Die entstehende Fuge, Breite ca.10 mm, ist mit einem Alublechstreifen zu hinterlegen, der einseitig befestigt wird.
Die Unterbrechung bzw. Anpassung sämtlicher querverlaufenden Unterkonstruktionen ist im Einheitspreis zu berücksichtigen.
Menge: 2,000 m

**04.33 Abkofferung Kabeltrasse I30 400 x 200 mm**
Installationskanal mit festem Deckel, vierseitig, I30
Über Gewindestangen und Tragschienen abgehängter Installationskanal, horizontal, mit vierseitiger Brandbeanspruchung nach DIN 4102-11 mit vliesarmierten Gipsplatten nach DIN EN 15283-1, A1 nicht brennbar, nach DIN EN 13501-1

Innenquerschnitt b/h ca. 400 x 200 mm
Abhängehöhe ca. 500 mm
Einbauhöhe ca. 3,70 m
Befestigungsgrund: Brettsperrholzdecke
Feuerwiderstandsklasse: I30
Kennzeichnungsschild dauerhaft befestigt

Abhängung mit Gewindestangen ≥ M8 und Halfenlochschienen ≥ 50/40, Achsabstand ≤ 1200 mm mit zugelassenen Befestigungsmitteln an der Rohdecke befestigen

Bekleidung mit vliesarmierten Gipsplatten DIN EN 15283-1, Platten stumpf stoßen und stirnseitig mit Schnellbauschrauben oder Stahldrahtklammern nach Herstellerangabe befestigen. Seitliche und obere Stoßfugen mit Plattenstreifen b = 100 mm von außen, untere Stoßfugen von innen überdecken.
Zur Kabelauflage innerhalb des Kanals zusätzliche streifen zwischen den Stoßfugen anordnen, Achsabstand ≤ 600 mm

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Menge: 1,500 m

**04.34 Abkofferung Kabeltrasse I30 500 x 300 mm**
Installationskanal mit festem Deckel, vierseitig, I30
Über Gewindestangen und Tragschienen abgehängter Installationskanal, horizontal, mit vierseitiger Brandbeanspruchung nach DIN 4102-11 mit vliesarmierten Gipsplatten nach DIN EN 15283-1, A1 nicht brennbar, nach DIN EN 13501-1

Innenquerschnitt b/h ca. 500 x 300 mm
Abhängehöhe ca. 500 mm
Einbauhöhe ca. 3,70 m
Befestigungsgrund: Brettsperrholzdecke
Feuerwiderstandsklasse: I30
Kennzeichnungsschild dauerhaft befestigt

Abhängung mit Gewindestangen ≥ M8 und Halfenlochschienen ≥ 50/40, Achsabstand ≤ 1200 mm mit zugelassenen Befestigungsmitteln an der Rohdecke befestigen

Bekleidung mit vliesarmierten Gipsplatten DIN EN 15283-1, Platten stumpf stoßen und stirnseitig mit Schnellbauschrauben oder Stahldrahtklammern nach Herstellerangabe befestigen. Seitliche und obere Stoßfugen mit Plattenstreifen b = 100 mm von außen, untere Stoßfugen von innen überdecken.
Zur Kabelauflage innerhalb des Kanals zusätzliche streifen zwischen den Stoßfugen anordnen, Achsabstand ≤ 600 mm

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Menge: 1,500 m

### Titel 05 Rasterdecken mit glattem Randfries

**05.1 Abgehängte Rasterdecke, 62,5x62,5 cm, Holzwolle-Akustikplatten, Abhängehöhe bis ca. 30 cm**
Liefern und fachgerechtes Montieren und Verlegen eine abgehängten Rasterdecke, 625 x625 mm, als sichtbares System mit herausnehmbaren Einzelplatten.

Unterkonstruktion als sichtbar versenkt angeordentem Schienensystem nach DIN EN 13964, bestehend aus verzinkten T-Schienen mit einer Profilbreite von 15 mm, Abhängern, Abstandhaltern, Randwinkel und Wandfedern.
Die Hauptschiene muss zur Lagesicherung und Queraussteifung mit aufgesteckten Abstandhaltern dem Rastermaß entsprechend versehen werden.

Sichtfläche aller Metallteile: weiß
Bei der Montage der Abstandshalter muss auf die Demontierbarkeit der Platten, sowie auf die Systemstabilität besonders geachtet werden.

Abhängehöhe bis 30 cm
Raumhöhe bis 2,70 m
Befestigungsuntergrund: Stahlbetondecke (Halbfertigteildecke)

Einlegeplatten aus 1-lagigen, megnesitgebundenen Holzwolle-Akustikplatten, Faserbreite 1 mm,
Plattendicke 25 mm
Brandverhalten nach DIN EN 13501-1: B-S1, d0
Baubiologisch geprüftes und empfohlenes Produkt, Emissionsarm, PEFC-zertifizierte Holzwolle
Farbe: naturfarben
Kanten gefast
Nachträglich hergestellte Schnittkanten sind abzufasen und farblich Nachzubehandeln

Flucht- und waagrechte Deckenmontage normgerecht und nach Angaben des Hersellers. Inklusive sämtlicher korrosionsgeschützter und bauaufsichtlich zugelassener Befestigungsmittel.
Ebenheit der Oberfläche nach EN-DIN 13964 Anhang A 5.2

Montageorte: EG und OG
Menge: 362,000 m²

**05.2 Zulage Holzwolle-Akustikplatten Sonderfarbton**
Zulage zu vorbeschriebener abgehängter Decke mit Holzwolle-Akustikplatten für einfärben der Platten in Sonderfarbton aus Farbtafel Hersteller nach Wahl des Auftraggebers.
Menge: 362,000 m²

**05.3 Mineralwoll-Auflage 40 mm, waagrecht**
Liefern und Einbauen einer Dämmschicht zur Erhöhung der Schallabsorption aus Mineralwolle-Dämmplatten nach DIN EN 13162, in vorbeschriebene Deckenkonstruktion.
Dicke 40 mm
Menge: 362,000 m²

**05.4 Zulage geschlossenes raumumlaufendes Randfries, b= ca. 20-60 cm**
Zulage geschlossenes, glattes Randfries
Zulage zu der vorbeschriebenen Rasterdecke für die Ausführung mit geschlossenen raumumschließenden Randfries aus GKB- Platten.

Breite: von 20 bis 60 cm,
Spachtelung Q3

Einbau CD-Längsprofil entlang der Felder mit Rasterdecke, befestigen eines T-Profils zur Aufnahme der glatten GKB-Platten auf der einen, und der Rasterplatten auf der anderen Seite

Einbau eines UD-Profils entlang der Wand

Beplankung mit GKB-Platten einlagig, Dicke 12,5 mm inklusive Verspachtelung der Plattenstöße
Oberflächenqualität Q3

Im EP mit einzurechnen sind alle dafür benötigten zusätzlichen Unterkonstruktionen sowie alle erforderlichen Schneide- und Anpassarbeiten an die jeweilige gegebene Situation vor Ort und der Mehraufwand an Spachtelarbeiten.

EP bezieht sich nur als Zulage zu der jeweiligen Hauptposition Rasterdecke.
Randfriesflächen werden in der Hauptposition übermessen.
Menge: 302,000 m

**05.5 Zulage geschlossenes raumumlaufendes Randfries über 60 cm**
Zulage geschlossenes, glattes Randfries
Zulage zu der vorbeschriebenen Rasterdecke für die Ausführung mit geschlossenen raumumschließenden Randfries aus GKB- Platten wie vor beschrieben, jedoch.

Breite: von 61 bis 120 cm,
Spachtelung Q3
Menge: 20,000 m

**05.6 Zulage abgehängte Decke / Fries, Anarbeiten Schräge**
Zulage zu der vorbeschriebenen abgehängten Decke bzw. Randfries für das Anarbeiten an schräge Wände.
Mehraufwand für zusätzliche Anpassarbeiten der Unterkonstruktion und Schneidearbeiten sowie Schrägschnitte Beplankung.
Menge: 18,000 m

**05.7 Senkrechter Deckenabschluss, h= ca. 22cm**
Liefern und fachgerechte Montage einers senkrechten Deckenabschluß im Bereich der abgehängten Rasterdecken als geschlosserer Abschluss bei Deckenöffnungen.

Bestehend aus:

Hängende senkrechte Metall- Unterkonstruktion aus UW- und CW- Profilen, 50mm bzw. 75mm und 1- seitig Beplankt mit einer GKB- Plattenverkleidung.

Höhe Deckenabschluss: ca. 22 cm

Oberer Befestigungsuntergrund: Stahlbetondecken (Halbfertigteildecken)
Seitlicher Befestigungsuntergrund: Mauerwerk verputzt, GK- Zwischenwände
Unterer Abschluß: freispannender Abschluß.

Der untere Abschluß ist so auszubilden, das die anschließende Rasterdecke von ohne breitere Übergangsstufe direkt anschließt.
Der untere Abschluß ist mit Kantenschutzprofil 31/31/0,4 mm zu bewehren und flächig waagrecht abzuspachteln.

Beplankung 1 -seitig: 1x GKB
Plattendicke je 12,5 mm,
Verarbeitung gemäß DIN 18181.

Verspachtelung der Gipsplatten gemäß Merkblatt Nr. 2 des Bundesverbandes der Gipsindustrie e.V. Qualitätsstufe Q3 Standardverspachtelung,
Verarbeitung gemäß DIN 18181.
Menge: 15,000 m

**05.8 Bretteinlagen / Schraubrecht 600 x 600 mm**
Herstellen und fachgerechte Montage von 3- Schicht- Holzwerkstoffplatten als Bretteinlagen / Schraubrecht für diverse Anbauten vor Ort festgelegt.

Holzunterkonstruktion:
Breite:  ca. 600 mm
Länge:  ca. 600 mm

für den Einbau einer Bretteinlage / eines Schraubrechts zwischen den Unterkonstruktionen der abgehängten Decke zur Befestigung von Leuchten und Anbauteilen an der Decke.
Menge: 10,000 St

**05.9 Bretteinlagen / Schraubrecht 200 x 200 mm**
Bretteinlagen / Schraubrecht wie vor beschrieben, jedoch

Breite:  ca. 200 mm
Länge:  ca. 200 mm
Menge: 12,000 St

**05.10 Bretteinlagen / Schraubrecht 300 x 300 mm**
Bretteinlagen / Schraubrecht wie vor beschrieben, jedoch

Breite:  ca. 300 mm
Länge:  ca. 300 mm
Menge: 16,000 St

**05.11 Bretteinlagen / Schraubrecht 400 x 400 mm**
Bretteinlagen / Schraubrecht wie vor beschrieben, jedoch

Breite:  ca. 400 mm
Länge:  ca. 400 mm
Menge: 27,000 St

**05.12 Deckenöffnungen rechteckig, 70/130 mm**
Herstellen von rechteckigen Öffnungen in vorbeschriebener Rasterdecke bzw. Randfries inklusive Auswechslung und ggf, Verstärkung der Unterkonstruktion
Größe: 70 mm x 130 mm
Menge: 9,000 St

**05.13 Deckenöffnungen rechteckig, 42/305 mm**
Herstellen von rechteckigen Öffnungen in vorbeschriebener Rasterdecke bzw. Randfries inklusive Auswechslung und ggf, Verstärkung der Unterkonstruktion
Größe: 42 mm x 305 mm
Menge: 8,000 St

**05.14 Deckenöffnungen quadratisch, 400/400 mm**
Herstellen von quadratischen Öffnungen in vorbeschriebener Rasterdecke bzw. Randfries inklusive Auswechslung und ggf, Verstärkung der Unterkonstruktion
Größe: 400 mm x 400 mm
Menge: 11,000 St

**05.15 Deckenöffnungen quadratisch, 250/250 mm**
Herstellen von quadratischen Öffnungen in vorbeschriebener Rasterdecke bzw. Randfries inklusive Auswechslung und ggf, Verstärkung der Unterkonstruktion
Größe: 250 mm x 250 mm
Menge: 12,000 St

**05.16 Deckenöffnungen rund, DN bis 70 mm**
Herstellen von Öffnungen in vorbeschriebener Rasterdecke für den Einbau von Einbauteilen wie z. B. Tellerventile, Lautsprecher etc. durch Anarbeiten der Platten und Einfärben der Plattenkanten, wo diese nicht durch Blenden abgedeckt werden, inklusive Verstärkung der Einhängeplatten
Größe: rund, Durchmesser 70 mm
Menge: 50,000 St

**05.17 Deckenöffnungen rund, DN 71-200 mm**
Herstellen von Öffnungen in vorbeschriebener Rasterdecke für den Einbau von Einbauteilen wie z. B. Tellerventile, Lautsprecher etc. durch Anarbeiten der Platten und Einfärben der Plattenkanten, wo diese nicht durch Blenden abgedeckt werden, inklusive Verstärkung der Einhängeplatten
Größe: rund, Durchmesser 71 bis 200 mm
Menge: 26,000 St

**05.18 Deckenöffnungen rund, DN 201-250 mm**
Herstellen von Öffnungen in vorbeschriebener Rasterdecke für den Einbau von Einbauteilen wie z. B. Tellerventile, Lautsprecher etc. durch Anarbeiten der Platten und Einfärben der Plattenkanten, wo diese nicht durch Blenden abgedeckt werden, inklusive Verstärkung der Einhängeplatten
Größe: rund, Durchmesser 201 bis 250 mm
Menge: 15,000 St

**05.19 Deckenöffnungen rund, DN 430 mm**
Herstellen von Öffnungen in vorbeschriebener Rasterdecke für den Einbau von Einbauteilen wie z. B. Tellerventile, Lautsprecher etc. durch Anarbeiten der Platten und Einfärben der Plattenkanten, wo diese nicht durch Blenden abgedeckt werden, inklusive Verstärkung der Einhängeplatten
Größe: rund, Durchmesser 430 mm
Menge: 10,000 St

**05.20 Leitungsdurchführung**
Leitungsdurchführung für Elektroleitungen in vorbeschriebenen abgehängten Decken herstellen
Menge: 80,000 St

### Titel 06 Abgehängte Decke Holzwolle-Akustikplatten

**06.1 Abgehängte Decke, geschlossen, Holzwolle Akustikplatten**
Deckenbekleidung als abgehängte, geschlossene Unterdecke auf waagrecht montierter Unterkonstruktion aufbringen und malerfertig verspachteln.

Einbauhöhe: ca 2,70 m über FOK
Abhängehöhe: ca. 30 cm
Befestigungsuntergrund: Stahlbetondecke

Ausführung der Unterkonstruktion aus verzinkten Stahlblechprofilen DIN 18182-1,
als Grund- und Tragprofile CD 60/27,
Befestigung mit Noniussystem und bauaufsichtlich zugelassenen Befestigungsmitteln.

Dämmschicht aus Mineralwolle nach DIN EN 13162,
Dicke 40 mm,

Beplankung 1-lagig, mit megnesitgebundenen Holzwolle-Akustikplatten, Faserbreite 1 mm,
Plattendicke 35 mm
Plattenformat 60 / 120 mm
Kanten gefast, Plattenstöße im Halbverband versetzt angeordnet
Brandverhalten nach DIN EN 13501-1: B-S1, d0
Baubiologisch geprüftes und empfohlenes Produkt, Emissionsarm, PEFC-zertifizierte Holzwolle
Farbe: naturfarben
Nachträglich hergestellte Schnittkanten sind farblich Nachzubehandeln

Die Beplankung erfolget zu einem späteren Zeitpunkt als die Montage der UK wegen Zwischengewerk Heizungsbauer Lüftungsmontage.
Diese Gegebenheit ist im EP mit einzurechnen.
Nachforderungen diesbezüglich werden nicht anerkannt.

Einbauort: Mühlenmuseum
Menge: 66,000 m²

**06.2 Zulage abgeh. Decke Holzwolle-Akustikplatten, Einbauhöhe über 3,50 m bis 10,00 m**
Zulage zu vorbeschriebener Position Abgehängte Decke Holzwolle-Akustikplatten für
Einbauhöhen über 3,50 m bis 8,00 m

Einbauort: Mühlenmuseum (Teilbereich)
Menge: 52,000 m²

**06.3 Zulage Holzwolle-Akustikplatten Sonderfarbton**
Zulage zu vorbeschriebener abgehängter Decke mit Holzwolle-Akustikplatten für einfärben der Platten in Sonderfarbton aus Farbtafel Hersteller nach Wahl des Auftraggebers.
Menge: 66,000 m²

**06.4 Mineralwoll-Auflage 40 mm, waagrecht**
Liefern und Einbauen einer Dämmschicht zur Erhöhung der Schallabsorption aus Mineralwolle-Dämmplatten nach DIN EN 13162, in vorbeschriebene Deckenkonstruktion.
Dicke 40 mm
Menge: 66,000 m²

**06.5 Schattenfuge umlaufend**
Ausbilden einer Schattenfuge, Breite 10 mm, umlaufend um vorbeschriebene abgehängte Decke mit Holzwolle-Akustikplatten

Die Leistung beinhaltet:
Randwinkel 21/21 mm farbig Beschichtet in Schwarz, befestigt an angrenzende Wände aus Stahlbeton und Ziegelmauerwerk inklusive sämtlicher bauaufsichtlich zugelassener Befestigungsmittel.
Unterkante Randwinkel = Oberkante Akustikplatte
Zuschnitt der Akustikplatten und Nacharbeiten der Schnittkanten
Menge: 40,000 m

**06.6 Montage bauseits gestellter Bretter**
Montage bauseits gestellter Bretter in Althloz-Optik an Unterseite abgehängter Decke,
Breite der Bretter bis ca. 20 cm
Dicke der Bretter bis ca. 3 cm

Montage an Unterseite der fertigen Deckenkonstruktion als Dekorationselemente inklusive aller dafür benötigten Befestigungsmittel und ggf. zusätzlicher Verstärkungen in Form von Plattenhinterlegungen oder zusätzlichen Profilen

Einbauort: Mühlenmuseum
Einbauhöhe bis 7,00 m
Menge: 72,000 m

**06.7 Bretteinlagen / Schraubrecht 600 x 600 mm**
Herstellen und fachgerechte Montage von 3- Schicht- Holzwerkstoffplatten als Bretteinlagen / Schraubrecht für diverse Anbauten vor Ort festgelegt.

Holzunterkonstruktion:
Breite:  ca. 600 mm
Länge:  ca. 600 mm

für den Einbau einer Bretteinlage / eines Schraubrechts zwischen den Unterkonstruktionen der abgehängten Decke zur Befestigung von Leuchten und Anbauteilen an der Decke.
Menge: 2,000 St

**06.8 Bretteinlagen / Schraubrecht 200 x 200 mm**
Bretteinlagen / Schraubrecht wie vor beschrieben, jedoch

Breite:  ca. 200 mm
Länge:  ca. 200 mm
Menge: 3,000 St

**06.9 Bretteinlagen / Schraubrecht 300 x 300 mm**
Bretteinlagen / Schraubrecht wie vor beschrieben, jedoch

Breite:  ca. 300 mm
Länge:  ca. 300 mm
Menge: 5,000 St

**06.10 Bretteinlagen / Schraubrecht 400 x 400 mm**
Bretteinlagen / Schraubrecht wie vor beschrieben, jedoch

Breite:  ca. 400 mm
Länge:  ca. 400 mm
Menge: 6,000 St

**06.11 Deckenöffnungen quadratisch, 400/400 mm**
Herstellen von Öffnungen in vorbeschriebener Decke für den Einbau von Einbauteilen wie z. B. Tellerventile, Lautsprecher etc. durch Anarbeiten der Platten und nacharbeiten der Plattenkanten, wo diese nicht durch Blenden abgedeckt werden,
Größe: Quadratisch, 400 x 400 mm
Menge: 5,000 St

**06.12 Deckenöffnungen rund, DN bis 70 mm**
Herstellen von Öffnungen in Decke für den Einbau von Einbauteilen wie z. B. Tellerventile, Lautsprecher etc. durch Anarbeiten der Platten und nacharbeiten der Plattenkanten, wo diese nicht durch Blenden abgedeckt werden,
Größe: rund, Durchmesser bis 70 mm
Menge: 10,000 St

**06.13 Deckenöffnungen rund, DN 71-200 mm**
Herstellen von Öffnungen in Decke für den Einbau von Einbauteilen wie z. B. Tellerventile, Lautsprecher etc. durch Anarbeiten der Platten und nacharbeiten der Plattenkanten, wo diese nicht durch Blenden abgedeckt werden,
Größe: rund, Durchmesser 71 bis 200 mm
Menge: 10,000 St

**06.14 Leitungsdurchführung**
Leitungsdurchführung für Elektroleitungen in vorbeschriebenen abgehängten Decken herstellen
Menge: 20,000 St

### Titel 07 Trockenbauarbeiten Bühnenanbau

**07.1 Beplankung Holzständerwand, GKFI innen, F30**
Beplankung von Holzständerwänden/Holztafelwänden innen als Direktbeplankung ohne Installationsebene,
Brandschutztechnische Anforderungen an die Bekleidung,
Feuerwiderstandsklasse 30 Minuten nach DIN 4102-2.
Oberflächenausbildung in Qualitätsstufe Q3

Umlaufende Anschlüsse starr,
vorhandener Befestigungsuntergrund Holzständerwand, ungedämmt, beidseitig beplankt mit OSB/3-Platten d=25 mm

Einbauhöhe bis 6,00 m über FOK
Einbauort:  Bühnenanbau Müllraum

Beplankung einer Wandseite, zweilagig, Plattendicke 2x 12,5 mm,aus Gipsplatten GKFI DIN 18180 bzw. Typ DFH2IR EN 520,

'..................................'
angebotenes Fabrikat

Verschraubung mit bauaufsichtlich zugelassenen Befestigungsmitteln nach Herstellervorgaben,
Verarbeitung gemäß DIN 18181.
Verspachtelung der Gipsplatten gemäß Merkblatt Nr. 2 des Bundesverbandes der Gipsindustrie e.V. Qualitätsstufe Q3 Standardverspachtelung,
Verarbeitung gemäß DIN 18181. Die Ausführung erfolgt unter Verwendung von DIN EN 13963, inklusive Spachtelmaterial oder alternativ Fügenfüller nach Herstellervorgaben.

Ein entsprechender Verwendbarkeitsnachweis Brandschutz ist vorzulegen.
Menge: 60,000 m²

**07.2 Zulage Wandverkleidung Anschluss Tür-/Fensteröffnungen**
Zulage zu vorgenannter Wandverkleidung für das Herstellen von Anschlüssen bei Türöffnungen
Beplanken der Türleibung in gleicher Qualität wie vorbeschriebene Beplankung Wand, inklusive einspachteln eines Kantenschutzes.
Leibungstiefe bis 20 cm
Menge: 9,000 m

**07.3 Zulage Wandverkleidung für Anarbeiten an die Dachschräge**
Zulage zu vorbeschriebener Wandbeplankung für das Anarbeiten der Oberseite an die Dachschräge.
Dachneigung ca. 30° Grad
Schrägschnitte und Verschnitt sind in den Einheitspreis mit einzurechnen.
Menge: 7,500 m

**07.4 Deckenbekleidung F30**
Deckenbekleidung nach DIN 18168-1,
Feuerwiderstandsklasse DIN 4102-2 F30,
für die Deckenbekleidung allein bei Brandbeanspruchung von unten zum Schutz der Rohdecke.
Befestigungsuntergrund:

Zimmermannsmäßiger Holzdachstuhl (Sparren, Pfetten)
Dachneigung 30° Grad
Einbauhöhe: über 3,50 m bis 6,00 m.

Ausführung der Unterkonstruktion aus verzinkten Stahlblechprofilen DIN 18182-1, als Tragprofile CD 60/27,
Befestigung an Sparren mit bauaufsichtlich zugelassenen Befestigungsmitteln nach Herstellervorgaben inklusive Toleranzausgleich.
Decklage/Bekleidung aus Hartgipsplatten GKFI DIN 18180 bzw. Typ DFH2IR EN 520

'..................................'
angebotenes Fabrikat

zweilagig, Plattendicke 2x 12,5 mm,
Verarbeitung gemäß DIN 18181.
Verspachtelung der Gipsplatten gemäß Merkblatt Nr. 2 des Bundesverbandes der Gipsindustrie e.V. Qualitätsstufe Q3 Standardverspachtelung,
Verarbeitung gemäß DIN 18181. Die Ausführung erfolgt unter Verwendung von DIN EN 13963,  inklusive Spachtelmaterial oder Fügenfüller nach Herstellervorgaben.

Ein entsprechender Verwendbarkeitsnachweis Brandschutz ist vorzulegen.
Menge: 12,300 m²

**07.5 Stoßhinterlegung Wand/Decke mit flexiblem Eckenprofil**
Stoßhinterlegung der Fuge Wandbekleidung zu Deckenbekleidung mit flexiblem Eckenprofil

Breite ca. 100 mm
Nennblechdicke ca. 0,6 mm
Menge: 14,000 m

**07.6 Zulage für Aussparungen, d= 35mm- 70mm**
Zulage zur vorherigen Position Wand- und Deckenbekleidung für die Erstellung von runden einseitigen Öffnungen nach Angabe HLS bzw. Elektrofachfirma.

d= 35-70mm

Im EP mit einzurechnen ist das saubere und maßhaltige Ausschneiden der runden Wandöffnungen mit geeigneten Kreisschneidewerkzeugen.
Anfallendes Ausbruchsmaterial ist rückstandslos zu entfernen und zu entsorgen.
Menge: 15,000 St

**07.7 Leitungsdurchführung**
Leitungsdurchführung für Elektroleitungen in Wand- und Deckenbekleidungen herstellen
Menge: 5,000 St

### Titel 08 Stundenlohnarbeiten

**08.1 Stundensatz Facharbeiter**
Menge: 10,000 h

**08.2 Stundensatz Baufachwerker/Helfer**
Menge: 10,000 h

**08.3 Stundensatz Lehrling**
Menge: 10,000 h
